# Pastilla antivibración de caucho con orificio central de 40 mm de diámetro, de 100x100x60 mm y 1500 kg de carga máxima

- Propiedad del archivo: CYPE INGENIEROS, S.A.
- Formato: FIEBDC-3/2002
- Ámbito geográfico: Argentina
- Divisa: ARS
- Costes indirectos: 3.00 %
- Gastos generales: 13.00 %
- Beneficio industrial: 6.00 %
- IVA: 21.00 %

**NBI010** Ud Pastilla antivibración de caucho con orificio central de 40 mm de diámetro, de 100x100x60 mm y 1500 kg de carga máxima.
Pastilla antivibración de caucho con orificio central de 40 mm de diámetro, de 100x100x60 mm y 1500 kg de carga máxima.
Incluye: Replanteo. Colocación de la pastilla antivibración.
Criterio de cómputo de proyecto: Número de unidades previstas, según documentación gráfica de Proyecto.
Criterio de cómputo de obra: Se medirá el número de unidades realmente ejecutadas según especificaciones de Proyecto.

| Código | Ud | Descripción | Rendimiento | Precio | Importe |
|---|---|---|---|---|---|
| mt16avg020P | Ud | Pastilla antivibración de caucho con orificio central de 40 mm de diámetro, de 100x100x60 mm y 1500 kg de carga máxima. (material) | 1.000 | 206.27 | 206.27 |
| mo054 | h | Oficial montador de aislantes. (mano de obra) | 0.118 | 212.17 | 25.04 |
| mo101 | h | Medio oficial montador de aislantes. (mano de obra) | 0.118 | 151.32 | 17.86 |
| % | % | Herramientas | 2 % | 249.17 | 4.98 |
|  |  | Costes directos |  |  | 254.15 |
