# Drenaje de cámara de aire ventilada en cerramiento de fachada

- Propiedad del archivo: CYPE INGENIEROS, S.A.
- Formato: FIEBDC-3/2002
- Ámbito geográfico: Argentina
- Divisa: ARS
- Costes indirectos: 3.00 %
- Gastos generales: 13.00 %
- Beneficio industrial: 6.00 %
- IVA: 21.00 %

**NIF100** m Drenaje de cámara de aire ventilada en cerramiento de fachada, con caño de desagüe de PVC colocado en orificios practicados en la hoja exterior del cerramiento, para evacuación directa al exterior del agua filtrada o condensada en la cámara de aire, recogida a través de canal de drenaje realizado "in situ", con forma de media caña, con mortero de cemento, confeccionado en obra, con aditivo hidrófugo, dosificación 1:3, acabado bruñido, e impermeabilizado con un revestimiento elástico a base de copolímeros, aplicado en capas sucesivas con rodillo o brocha.
Drenaje de cámara de aire ventilada en cerramiento de fachada, con caño de desagüe de PVC colocado en orificios practicados en la hoja exterior del cerramiento, para evacuación directa al exterior del agua filtrada o condensada en la cámara de aire, recogida a través de canal de drenaje realizado "in situ", con forma de media caña, con mortero de cemento, confeccionado en obra, con aditivo hidrófugo, dosificación 1:3, acabado bruñido, e impermeabilizado con un revestimiento elástico a base de copolímeros, aplicado en capas sucesivas con rodillo o brocha.
Incluye: Replanteo y realización del orificio de desagüe en la hoja exterior del cerramiento. Colocación y fijación del caño. Ejecución con mortero del ángulo a media caña. Aplicación de las capas de revestimiento impermeabilizante.
Criterio de cómputo de proyecto: Longitud medida según documentación gráfica de Proyecto.
Criterio de cómputo de obra: Se medirá la longitud realmente ejecutada según especificaciones de Proyecto.

| Código | Ud | Descripción | Rendimiento | Precio | Importe |
|---|---|---|---|---|---|
| mt36tie010aa | m | Caño de PVC, serie B, de 32 mm de diámetro y 3 mm de espesor, con extremo abocardado. (material) | 0.200 | 13.37 | 2.67 |
| mt08aaa010a | m³ | Agua. (material) | 0.006 | 13.12 | 0.08 |
| mt01arg005a | t | Arena de cantera, para mortero preparado en obra. (material) | 0.015 | 169.16 | 2.54 |
| mt08cem000g | kg | Cemento gris en sacos. (material) | 4.500 | 2.51 | 11.30 |
| mt08adt010 | kg | Aditivo hidrófugo para impermeabilización de morteros u hormigones. (material) | 0.090 | 10.50 | 0.95 |
| mt28rco010d | kg | Revestimiento elástico, color rojo teja, a base de copolímeros acrílicos en dispersión acuosa, 1,35 g/cm³ de densidad y 110-130 poises de viscosidad Brookfield RVT a 20 °C. (material) | 1.000 | 40.76 | 40.76 |
| mq06hor010 | h | Hormigonera. (maquinaria) | 0.008 | 23.38 | 0.19 |
| mo113 | h | Ayudante de albañil especializado en trabajos de mampostería. (mano de obra) | 0.240 | 145.05 | 34.81 |
| % | % | Herramientas | 2 % | 93.30 | 1.87 |
|  |  | Costes directos |  |  | 95.17 |
