# Impermeabilización de techos

- Propiedad del archivo: CYPE INGENIEROS, S.A.
- Formato: FIEBDC-3/2002
- Ámbito geográfico: Argentina
- Divisa: ARS
- Costes indirectos: 3.00 %
- Gastos generales: 13.00 %
- Beneficio industrial: 6.00 %
- IVA: 21.00 %

**NIG320** m² Impermeabilización de techos, realizada mediante el sistema SikaRoof MTC 15 "SIKA", de 1,5 mm de espesor total de película seca, acabado visto, compuesta por: capa base de impermeabilizante líquido elástico monocomponente, Sikalastic 601 BC "SIKA", de color Rojo Óxido, aplicada con rodillo de pelo corto; malla de fibra de vidrio, Sika Reemat Premium "SIKA"; y capa de sellado con sellante líquido elástico de poliuretano, Sikalastic 621 TC "SIKA", de color Gris Pizarra RAL 7015, aplicada con rodillo de pelo corto; previa aplicación de imprimación transparente, de dos componentes, Sika Concrete Primer "SIKA", aplicada con brocha o rodillo, sobre superficie soporte (no incluida en este precio).
Formación de impermeabilización de techos, realizada mediante el sistema SikaRoof MTC 15 "SIKA", de 1,5 mm de espesor total de película seca, acabado visto, compuesta por: capa base de impermeabilizante líquido elástico monocomponente, Sikalastic 601 BC "SIKA", de color Rojo Óxido, resistente a la penetración de raíces, aplicada con rodillo de pelo corto; malla de fibra de vidrio, Sika Reemat Premium "SIKA", de color blanco, de 225 g/m² de masa superficial; y capa de sellado con sellante líquido elástico de poliuretano, Sikalastic 621 TC "SIKA", de color Gris Pizarra RAL 7015, resistente a la penetración de raíces y resistente a los rayos UV, aplicada con rodillo de pelo corto, previa aplicación de imprimación transparente, de dos componentes, Sika Concrete Primer "SIKA", compuesta por un híbrido de poliuretano y poliurea, con base disolvente, aplicada con brocha o rodillo, sobre superficie soporte (no incluida en este precio). Incluso parte proporcional de limpieza y preparación de la superficie soporte y resolución de puntos singulares.
Incluye: Limpieza y preparación de la superficie soporte. Aplicación de la imprimación. Aplicación de la capa base. Armado de la superficie. Resolución de los puntos singulares. Aplicación de la capa de sellado.
Criterio de cómputo de proyecto: Superficie medida en proyección horizontal, según documentación gráfica de Proyecto, desde las caras interiores de los antepechos o petos perimetrales que la limitan.
Criterio de cómputo de obra: Se medirá, en proyección horizontal, la superficie realmente ejecutada según especificaciones de Proyecto, desde las caras interiores de los antepechos o petos perimetrales que la limitan.

| Código | Ud | Descripción | Rendimiento | Precio | Importe |
|---|---|---|---|---|---|
| mt15sik010a | kg | Imprimación transparente, de dos componentes, Sika Concrete Primer "SIKA", compuesta por un híbrido de poliuretano y poliurea, con base disolvente, para aplicar sobre superficie soporte cementosa con brocha o rodillo. (material) | 0.350 | 479.13 | 167.70 |
| mt15sik020a | kg | Impermeabilizante líquido elástico monocomponente, Sikalastic 601 BC "SIKA", de color Rojo Óxido, resistente a la penetración de raíces, para aplicar con rodillo de pelo corto. (material) | 1.400 | 393.85 | 551.39 |
| mt15sik030a | m² | Malla de fibra de vidrio, Sika Reemat Premium "SIKA", de color blanco, de 225 g/m² de masa superficial. (material) | 1.050 | 54.68 | 57.41 |
| mt15sik040a | kg | Sellante líquido elástico de poliuretano, Sikalastic 621 TC "SIKA", de color Gris Pizarra RAL 7015, resistente a la penetración de raíces y resistente a los rayos UV, para aplicar con rodillo de pelo corto. (material) | 1.000 | 506.90 | 506.90 |
| mo032 | h | Oficial aplicador de productos impermeabilizantes. (mano de obra) | 0.208 | 169.73 | 35.30 |
| mo070 | h | Medio oficial aplicador de productos impermeabilizantes. (mano de obra) | 0.208 | 124.97 | 25.99 |
| % | % | Herramientas | 2 % | 1344.69 | 26.89 |
|  |  | Costes directos |  |  | 1371.58 |
