# Borde lateral de techo con piezas cerámicas

- Propiedad del archivo: CYPE Ingenieros S.A.
- Formato: FIEBDC-3/2016
- Programa: Generador de precios de la construcción. CYPE Ingenieros, S.A.
- Fecha: 06/09/2022
- Ámbito geográfico: Argentina
- Divisa: ARS
- Costes indirectos: 3 %
- Gastos generales: 13 %
- Beneficio industrial: 6 %
- IVA: 21 %

## Q Techos

### QR Remates

#### QRB Borde lateral

**QRB020** m Borde lateral de techo con piezas cerámicas.
Borde lateral de techo con remates laterales cerámicos, color rojo, para tejas curvas, asentados con mortero de cemento, confeccionado en obra, dosificación 1:6. Incluso solapes.
Incluye: Colocación de las tejas con mortero.
Criterio de cómputo de proyecto: Longitud medida según documentación gráfica de Proyecto.
Criterio de cómputo de obra: Se medirá la longitud realmente ejecutada según especificaciones de Proyecto.

| Código | Ud | Descripción | Rendimiento | Precio | Importe |
|---|---|---|---|---|---|
| mt13tac012a | Ud | Remate lateral cerámico, color rojo, para tejas curvas. (material) | 2.7 | 28.28 | 76.356 |
| mt08aaa010a | m³ | Agua. (material) | 0.006 | 14.71 | 0.088 |
| mt01arg005a | t | Arena de cantera, para mortero preparado en obra. (material) | 0.049 | 185.42 | 9.086 |
| mt08cem000g | kg | Cemento gris en sacos. (material) | 7.5 | 2.81 | 21.075 |
| mq06hor010 | h | Hormigonera. (maquinaria) | 0.024 | 116.72 | 2.801 |
| mo020 | h | Oficial albañil especializado en trabajos de mampostería. (mano de obra) | 0.213 | 1548.26 | 329.779 |
| mo113 | h | Ayudante de albañil especializado en trabajos de mampostería. (mano de obra) | 0.32 | 1113.63 | 356.362 |
| % | % | Herramientas | 2 % | 795.547 | 15.911 |
|  |  | Costes directos |  |  | 811.458 |

Residuos:
- colocación: mt13tac012a Remate lateral cerámico, color rojo, para tejas curvas; factor de residuo 0.0749177
- colocación: mt01arg005a Arena de cantera, para mortero preparado en obra; factor de residuo 0.00501329
- colocación: mt08cem000g Cemento gris en sacos; factor de residuo 0.021

## Recursos

**mt13tac012a** Ud Remate lateral cerámico, color rojo, para tejas curvas
Datos técnicos: Coste energético 11.731 MJ; Emisión de CO2 0.604 kg; Código LER 17 01 03; Masa del elemento 3 kg; Volumen 0.0024 m3
Residuos:
- embalaje: re170201 Madera. (componente de residuo); rendimiento 0.003 kg; Código LER 17 02 01; Masa del elemento 1 kg; Volumen 0.000909 m3
- embalaje: re170203 Plástico. (componente de residuo); rendimiento 0.002 kg; Código LER 17 02 03; Masa del elemento 1 kg; Volumen 0.001667 m3

**mt08aaa010a** m³ Agua
Datos técnicos: Coste energético 60.000 MJ; Emisión de CO2 30.000 kg

**mt01arg005a** t Arena de cantera, para mortero preparado en obra
Datos técnicos: Coste energético 150.000 MJ; Emisión de CO2 8.000 kg; Código LER 01 04 08; Masa del elemento 1000 kg; Volumen 0.666667 m3

**mt08cem000g** kg Cemento gris en sacos
Datos técnicos: Coste energético 7.174 MJ; Emisión de CO2 0.904 kg; Código LER 17 01 01; Masa del elemento 1 kg; Volumen 0.000667 m3
Residuos:
- embalaje: re150101 Envases de papel y cartón. (componente de residuo); rendimiento 0.014 kg; Código LER 15 01 01; Masa del elemento 1 kg; Volumen 0.001333 m3
- embalaje: re170201 Madera; rendimiento 0.001 kg
- embalaje: re170203 Plástico; rendimiento 0.003 kg
