# Teja solar fotovoltaica plana

- Propiedad del archivo: CYPE Ingenieros S.A.
- Formato: FIEBDC-3/2016
- Programa: Generador de precios de la construcción. CYPE Ingenieros, S.A.
- Fecha: 17/05/2024
- Ámbito geográfico: Argentina
- Divisa: ARS
- Costes indirectos: 3 %
- Gastos generales: 13 %
- Beneficio industrial: 6 %
- IVA: 21 %

## Q Techos

### QU Componentes de techos inclinados y curvas

#### QUF De tejas solares fotovoltaicas

**QUF005** Ud Teja solar fotovoltaica plana.
Teja solar fotovoltaica plana de células de silicio policristalino, color rojo, potencia máxima (Wp) 35 W, tensión a máxima potencia (Vmp) 4,27 V, intensidad a máxima potencia (Imp) 8,2 A, tensión en circuito abierto (Voc) 5,08 V, intensidad de cortocircuito (Isc) 8,7 A, eficiencia 12,12%, 8 células de 156x156 mm, vidrio exterior templado de 4 mm de espesor, capa adhesiva de butiral de polivinilo (PVB), capa posterior de vidrio templado de 4 mm de espesor, temperatura de trabajo -40°C hasta 85°C, dimensiones 705x410x9 mm, resistencia a la carga del viento 245 kg/m², resistencia a la carga de la nieve 551 kg/m², peso 6,67 kg, con caja de conexiones con diodos, cables polarizados de 4 mm² de sección y 450 mm de longitud y conectores MC4. Incluso accesorios de montaje y material de conexionado eléctrico.
Incluye: Colocación y fijación. Conexionado y comprobación de su correcto funcionamiento.
Criterio de cómputo de proyecto: Número de unidades previstas, según documentación gráfica de Proyecto.
Criterio de cómputo de obra: Se medirá el número de unidades realmente ejecutadas según especificaciones de Proyecto.

| Código | Ud | Descripción | Rendimiento | Precio | Importe |
|---|---|---|---|---|---|
| mt35sol110fa | Ud | Teja solar fotovoltaica plana de células de silicio policristalino, color rojo, potencia máxima (Wp) 35 W, tensión a máxima potencia (Vmp) 4,27 V, intensidad a máxima potencia (Imp) 8,2 A, tensión en circuito abierto (Voc) 5,08 V, intensidad de cortocircuito (Isc) 8,7 A, eficiencia 12,12%, 8 células de 156x156 mm, vidrio exterior templado de 4 mm de espesor, capa adhesiva de butiral de polivinilo (PVB), capa posterior de vidrio templado de 4 mm de espesor, temperatura de trabajo -40°C hasta 85°C, dimensiones 705x410x9 mm, resistencia a la carga del viento 245 kg/m², resistencia a la carga de la nieve 551 kg/m², peso 6,67 kg, con caja de conexiones con diodos, cables polarizados de 4 mm² de sección y 450 mm de longitud y conectores MC4. (material) | 1 | 18138.76 | 18138.760 |
| mo003 | h | Oficial electricista. (mano de obra) | 0.213 | 12241.03 | 2607.339 |
| mo102 | h | Medio oficial electricista. (mano de obra) | 0.213 | 8888.07 | 1893.159 |
| % | % | Herramientas | 2 % | 22639.258 | 452.785 |
|  |  | Costes directos |  |  | 23092.043 |
