# Cobertura de placas de policarbonato celular

- Propiedad del archivo: CYPE Ingenieros S.A.
- Formato: FIEBDC-3/2016
- Programa: Generador de precios de la construcción. CYPE Ingenieros, S.A.
- Fecha: 17/05/2024
- Ámbito geográfico: Argentina
- Divisa: ARS
- Costes indirectos: 3 %
- Gastos generales: 13 %
- Beneficio industrial: 6 %
- IVA: 21 %

## Q Techos

### QU Componentes de techos inclinados y curvas

#### QUP De placas de policarbonato

**QUP020** m² Cobertura de placas de policarbonato celular.
Cobertura de placas translúcidas planas de policarbonato celular, de 10 mm de espesor, con una transmisión de luminosidad del 90%, fijadas mecánicamente sobre entramado ligero metálico o de madera, en techo inclinado, con una pendiente mayor del 10%. Incluso accesorios de fijación de las placas, perfiles en H de policarbonato para la unión entre placas, perfiles en U de policarbonato para el cierre lateral de las placas, cinta autoadhesiva microperforada de aluminio para el sellado de los bordes inferiores de las placas, cinta autoadhesiva de aluminio para el sellado de los bordes superiores de las placas y silicona neutra oxímica, para sellado de juntas.
Criterio de valoración económica: El precio no incluye la superficie soporte ni la resolución de puntos singulares.
Incluye: Replanteo de las placas por faldón. Colocación de las piezas para apoyo de las placas. Corte, preparación y colocación de las placas. Fijación mecánica de las placas. Sellado de juntas.
Criterio de cómputo de proyecto: Superficie medida en verdadera magnitud, según documentación gráfica de Proyecto.
Criterio de cómputo de obra: Se medirá, en verdadera magnitud, la superficie realmente ejecutada según especificaciones de Proyecto.

| Código | Ud | Descripción | Rendimiento | Precio | Importe |
|---|---|---|---|---|---|
| mt13lpo110c | m² | Placa translúcida plana de policarbonato celular, de 10 mm de espesor, con una transmisión de luminosidad del 90% y con tratamiento a los rayos UV en su cara exterior. (material) | 1 | 208.34 | 208.340 |
| mt13lpo155 | Ud | Kit de accesorios de fijación, para placas planas de policarbonato celular, en techos inclinados, formado por tornillos autorroscantes de acero inoxidable, arandela de aluminio y EPDM y piezas de protección de polipropileno para colocar a presión. (material) | 0.15 | 150.58 | 22.587 |
| mt13lpo112c | m | Perfil en H de policarbonato, de 10 mm de espesor, para la unión de placas translúcidas planas de policarbonato celular. (material) | 0.51 | 68.52 | 34.945 |
| mt13lpo114c | m | Perfil en U de policarbonato, de 10 mm de espesor, para el cierre lateral de placas translúcidas planas de policarbonato celular. (material) | 0.33 | 23.69 | 7.818 |
| mt13lpo165a | m | Cinta autoadhesiva de aluminio, de 25 mm de ancho, para sellado de bordes superiores de placas planas de policarbonato celular, para evitar la entrada de suciedad en el interior de las placas. (material) | 0.165 | 4.16 | 0.686 |
| mt13lpo160a | m | Cinta autoadhesiva microperforada de aluminio, de 25 mm de ancho, para sellado de bordes inferiores de placas planas de policarbonato celular, como protección antihumedad y para evitar la entrada de suciedad en el interior de las placas. (material) | 0.165 | 10.52 | 1.736 |
| mt22www050a | Ud | Cartucho de 300 ml de silicona neutra oxímica, de elasticidad permanente y curado rápido, color blanco, rango de temperatura de trabajo de -60 a 150°C, con resistencia a los rayos UV, dureza Shore A aproximada de 22, según ISO 868 y elongación a rotura >= 800%, según ISO 8339. (material) | 0.33 | 58.16 | 19.193 |
| mo051 | h | Oficial montador de cerramientos industriales. (mano de obra) | 0.106 | 12241.03 | 1297.549 |
| mo098 | h | Medio oficial montador de cerramientos industriales. (mano de obra) | 0.106 | 8905.02 | 943.932 |
| % | % | Herramientas | 2 % | 2536.786 | 50.736 |
|  |  | Costes directos |  |  | 2587.522 |

Residuos:
- colocación: mt13lpo165a; factor de residuo 0.048
- colocación: mt13lpo160a; factor de residuo 0.048
- colocación: mt22www050a; factor de residuo 0.06

## Recursos

**mt13lpo110c** m² Placa translúcida plana de policarbonato celular
Datos técnicos: Coste energético 197.102 MJ; Emisión de CO2 13.536 kg
Residuos:
- embalaje: re150101 Envases de papel y cartón. (componente de residuo); rendimiento 0.06 kg; Código LER 15 01 01; Masa del elemento 1 kg; Volumen 0.001333 m3

**mt13lpo114c** m Perfil en U de policarbonato
Datos técnicos: Coste energético 226.565 MJ; Emisión de CO2 15.492 kg
Residuos:
- embalaje: re170203 Plástico. (componente de residuo); rendimiento 0.006 kg; Código LER 17 02 03; Masa del elemento 1 kg; Volumen 0.001667 m3

**mt13lpo165a** m Cinta autoadhesiva de aluminio
Datos técnicos: Coste energético 3.059 MJ; Emisión de CO2 0.214 kg; Código LER 17 04 02; Masa del elemento 0.023 kg; Volumen 0.000015 m3
Residuos:
- embalaje: re170203 Plástico; rendimiento 0.005 kg

**mt13lpo160a** m Cinta autoadhesiva microperforada de aluminio
Datos técnicos: Coste energético 3.059 MJ; Emisión de CO2 0.214 kg; Código LER 17 04 02; Masa del elemento 0.023 kg; Volumen 0.000015 m3
Residuos:
- embalaje: re170203 Plástico; rendimiento 0.005 kg

**mt22www050a** Ud Cartucho de 300 ml de silicona neutra oxímica
Datos técnicos: Coste energético 61.288 MJ; Emisión de CO2 2.605 kg; Código LER 17 09 04; Masa del elemento 0.3 kg; Volumen 0.0002 m3
Residuos:
- embalaje: re170203 Plástico; rendimiento 0.1 kg
