# Piezas especiales para techo inclinado de tejas cerámicas

- Propiedad del archivo: CYPE Ingenieros S.A.
- Formato: FIEBDC-3/2016
- Programa: Generador de precios de la construcción. CYPE Ingenieros, S.A.
- Fecha: 17/05/2024
- Ámbito geográfico: Argentina
- Divisa: ARS
- Costes indirectos: 3 %
- Gastos generales: 13 %
- Beneficio industrial: 6 %
- IVA: 21 %

## Q Techos

### QU Componentes de techos inclinados y curvas

#### QUT De tejas cerámicas

**QUT032** Ud Piezas especiales para techo inclinado de tejas cerámicas.
Caballete cerámico de 3 vías, acabado con engobe color rojo, 32,5x42,5x14,5 cm, para tejas curvas, asentado con mortero de cemento, confeccionado en obra, dosificación 1:6; para techo inclinado.
Incluye: Colocación de las tejas con mortero.
Criterio de cómputo de proyecto: Número de unidades previstas, según documentación gráfica de Proyecto.
Criterio de cómputo de obra: Se medirá el número de unidades realmente ejecutadas según especificaciones de Proyecto.

| Código | Ud | Descripción | Rendimiento | Precio | Importe |
|---|---|---|---|---|---|
| mt13tac058aa | Ud | Caballete cerámico de 3 vías, acabado con engobe color rojo, 32,5x42,5x14,5 cm, para tejas curvas. (material) | 1 | 805.53 | 805.530 |
| mt08aaa010a | m³ | Agua. (material) | 0.006 | 19.03 | 0.114 |
| mt01arg005a | t | Arena de cantera, para mortero preparado en obra. (material) | 0.049 | 221.35 | 10.846 |
| mt08cem000g | kg | Cemento gris en sacos. (material) | 7.5 | 3.65 | 27.375 |
| mq06hor010 | h | Hormigonera eléctrica con una capacidad de amasado de 160 l. (maquinaria) | 0.024 | 886.15 | 21.268 |
| mo020 | h | Oficial albañil especializado en trabajos de mampostería. (mano de obra) | 0.189 | 11912.66 | 2251.493 |
| mo113 | h | Ayudante de albañil especializado en trabajos de mampostería. (mano de obra) | 0.189 | 8579.62 | 1621.548 |
| % | % | Herramientas | 2 % | 4738.174 | 94.763 |
|  |  | Costes directos |  |  | 4832.937 |

Residuos:
- colocación: mt13tac058aa Caballete cerámico de 3 vías, acabado con engobe color rojo, 32,5x42,5x14,5 cm, para tejas curvas; factor de residuo 0.0196
- colocación: mt01arg005a Arena de cantera, para mortero preparado en obra; factor de residuo 0.00501329
- colocación: mt08cem000g Cemento gris en sacos; factor de residuo 0.0063

## Recursos

**mt13tac058aa** Ud Caballete cerámico de 3 vías, acabado con engobe color rojo, 32,5x42,5x14,5 cm, para tejas curvas
Datos técnicos: Coste energético 12.102 MJ; Emisión de CO2 0.624 kg; Código LER 17 01 03; Masa del elemento 3.1 kg; Volumen 0.00248 m3
Residuos:
- embalaje: re170201 Madera. (componente de residuo); rendimiento 0.003 kg; Código LER 17 02 01; Masa del elemento 1 kg; Volumen 0.000909 m3
- embalaje: re170203 Plástico. (componente de residuo); rendimiento 0.002 kg; Código LER 17 02 03; Masa del elemento 1 kg; Volumen 0.001667 m3

**mt08aaa010a** m³ Agua
Datos técnicos: Coste energético 60.000 MJ; Emisión de CO2 30.000 kg

**mt01arg005a** t Arena de cantera, para mortero preparado en obra
Datos técnicos: Coste energético 75.000 MJ; Emisión de CO2 4.000 kg; Código LER 01 04 08; Masa del elemento 1000 kg; Volumen 0.666667 m3

**mt08cem000g** kg Cemento gris en sacos
Datos técnicos: Coste energético 7.174 MJ; Emisión de CO2 0.904 kg; Código LER 17 01 01; Masa del elemento 1 kg; Volumen 0.000667 m3
Residuos:
- embalaje: re150101 Envases de papel y cartón. (componente de residuo); rendimiento 0.014 kg; Código LER 15 01 01; Masa del elemento 1 kg; Volumen 0.001333 m3
- embalaje: re170201 Madera; rendimiento 0.001 kg
- embalaje: re170203 Plástico; rendimiento 0.003 kg
