# Capa fina de mortero autonivelante de cemento, "MBCC de Sika"

- Propiedad del archivo: CYPE Ingenieros S.A.
- Formato: FIEBDC-3/2016
- Programa: Generador de precios de la construcción. CYPE Ingenieros, S.A.
- Fecha: 17/05/2024
- Ámbito geográfico: Argentina
- Divisa: ARS
- Costes indirectos: 3 %
- Gastos generales: 13 %
- Beneficio industrial: 6 %
- IVA: 21 %

## R Revestimientos

### RS Pisos

#### RSA Morteros y pastas de nivelación

**RSA021** m² Capa fina de mortero autonivelante de cemento, "MBCC de Sika".
Capa fina de mortero autonivelante de cemento, monocomponente, MasterTop 544 "MBCC de Sika", con resistencia a compresión de 40 N/mm², resistencia a flexión de 6 N/mm² y profundidad máxima de desgaste de 0,5 micras, de 5 mm de espesor, aplicada mecánicamente, para la regularización y nivelación de la superficie soporte interior de hormigón o mortero, previa aplicación de imprimación monocomponente a base de resinas sintéticas modificadas sin disolventes, MasterTile P 303 "MBCC de Sika", de color amarillo, preparada para recibir piso plástico, cerámico o de resinas poliméricas. Incluso banda de panel rígido de poliestireno expandido para la preparación de las juntas perimetrales de dilatación.
Criterio de valoración económica: El precio no incluye el soporte de hormigón ni el revestimiento.
Incluye: Replanteo y marcado de niveles de acabado. Preparación de las juntas perimetrales de dilatación. Aplicación de la imprimación. Colado y extendido de la mezcla. Curado del mortero.
Criterio de cómputo de proyecto: Superficie medida según documentación gráfica de Proyecto.
Criterio de cómputo de obra: Se medirá la superficie realmente ejecutada según especificaciones de Proyecto, sin deducir la superficie ocupada por las columnas situados dentro de su perímetro.

| Código | Ud | Descripción | Rendimiento | Precio | Importe |
|---|---|---|---|---|---|
| mt09bnc220d | kg | Mortero autonivelante de cemento, monocomponente, MasterTop 544 "MBCC de Sika", con resistencia a compresión de 40 N/mm², resistencia a flexión de 6 N/mm² y profundidad máxima de desgaste de 0,5 micras, con resinas, agregados seleccionados y fibras sintéticas, con una resistencia a la compresión de 40000 kN/m² y una resistencia a la abrasión según el método Böhme de 18,8 cm³ / 50 cm², para regularización y nivelación de pisos interiores de hormigón. (material) | 10 | 18.82 | 188.200 |
| mt09bnc235d | l | Imprimación monocomponente a base de resinas sintéticas modificadas sin disolventes, MasterTile P 303 "MBCC de Sika", de color amarillo, para la adherencia de morteros autonivelantes a soportes cementosos, asfálticos o cerámicos. (material) | 0.125 | 98.91 | 12.364 |
| mt16pea020a | m² | Panel rígido de poliestireno expandido, mecanizado lateral recto, de 10 mm de espesor, resistencia térmica 0,25 m²K/W, conductividad térmica 0,036 W/(mK), para junta de contracción. (material) | 0.1 | 377.28 | 37.728 |
| mq06pym020 | h | Mezcladora-bombeadora para morteros autonivelantes. (maquinaria) | 0.058 | 2803.32 | 162.593 |
| mo031 | h | Oficial aplicador de mortero autonivelante. (mano de obra) | 0.038 | 11912.66 | 452.681 |
| mo069 | h | Medio oficial aplicador de mortero autonivelante. (mano de obra) | 0.064 | 8905.02 | 569.921 |
| % | % | Herramientas | 2 % | 1423.487 | 28.470 |
|  |  | Costes directos |  |  | 1451.957 |

Residuos:
- colocación: mt09bnc220d; factor de residuo 0.00576
- colocación: mt09bnc235d; factor de residuo 0.0491562
- colocación: mt16pea020a; factor de residuo 0.048

## Recursos

**mt09bnc220d** kg Mortero autonivelante de cemento
Datos técnicos: Coste energético 0.650 MJ; Emisión de CO2 0.050 kg; Código LER 17 01 01; Masa del elemento 1 kg; Volumen 0.000667 m3

**mt09bnc235d** l Imprimación monocomponente a base de resinas sintéticas modificadas sin disolventes
Datos técnicos: Coste energético 98.299 MJ; Emisión de CO2 3.740 kg; Código LER 17 09 04; Masa del elemento 1.3 kg; Volumen 0.000867 m3
Residuos:
- embalaje: re150104 Envases metálicos. (componente de residuo); rendimiento 0.05 kg; Código LER 15 01 04; Masa del elemento 1 kg; Volumen 0.001667 m3

**mt16pea020a** m² Panel rígido de poliestireno expandido
Datos técnicos: Coste energético 29.913 MJ; Emisión de CO2 1.057 kg; Código LER 17 06 04; Masa del elemento 0.3 kg; Volumen 0.0005 m3
Residuos:
- embalaje: re170203 Plástico. (componente de residuo); rendimiento 0.024 kg; Código LER 17 02 03; Masa del elemento 1 kg; Volumen 0.001667 m3
