# Junta de retracción en piso continuo de hormigón, mediante corte con disco de diamante

- Propiedad del archivo: CYPE Ingenieros S.A.
- Formato: FIEBDC-3/2016
- Programa: Generador de precios de la construcción. CYPE Ingenieros, S.A.
- Fecha: 08/10/2024
- Ámbito geográfico: Argentina
- Divisa: ARS
- Costes indirectos: 3 %
- Gastos generales: 13 %
- Beneficio industrial: 6 %
- IVA: 21 %

## R Revestimientos

### RS Pisos

#### RSN Juntas en pavimentos continuos de hormigón

**RSN100** m Junta de retracción en piso continuo de hormigón, mediante corte con disco de diamante.
Junta de retracción en piso continuo de hormigón, de 5 a 10 mm de ancho y 20 mm de profundidad, mediante corte con disco de diamante.
Incluye: Replanteo de la junta. Corte del hormigón. Limpieza final de la junta.
Criterio de cómputo de proyecto: Longitud medida según documentación gráfica de Proyecto.
Criterio de cómputo de obra: Se medirá la longitud realmente ejecutada según especificaciones de Proyecto.

| Código | Ud | Descripción | Rendimiento | Precio | Importe |
|---|---|---|---|---|---|
| mq06cor020 | h | Equipo para corte de juntas en soleras de hormigón. (maquinaria) | 0.174 | 7483.7 | 1302.164 |
| mo112 | h | Ayudante general de construcción. (mano de obra) | 0.192 | 23809.55 | 4571.434 |
| % | % | Herramientas | 2 % | 5873.598 | 117.472 |
|  |  | Costes directos |  |  | 5991.070 |

Residuos:
- demolición: ruo170101 Hormigón (hormigones, morteros y prefabricados). (componente de residuo); rendimiento 0.322 kg; Código LER 17 01 01; Masa del elemento 1 kg; Volumen 0.000667 m3
