# Protector de esquinas, de vinilo

- Propiedad del archivo: CYPE Ingenieros S.A.
- Formato: FIEBDC-3/2016
- Programa: Generador de precios de la construcción. CYPE Ingenieros, S.A.
- Fecha: 17/05/2024
- Ámbito geográfico: Argentina
- Divisa: ARS
- Costes indirectos: 3 %
- Gastos generales: 13 %
- Beneficio industrial: 6 %
- IVA: 21 %

## S Señalización y equipamiento

### SD Protecciones

#### SDC Protectores de esquinas

**SDC010** m Protector de esquinas, de vinilo.
Protector de esquinas a 90°, de 50x50 mm, formado por: un perfil de aluminio, fijado con tornillos y tarugos de expansión al paramento, protección de vinilo de 2 mm de espesor, de color marrón, fijada mediante clip al perfil de aluminio y remate en sus extremos con tapas de ABS.
Incluye: Replanteo de los puntos de fijación. Fijación del perfil de aluminio. Colocación de la protección de vinilo. Colocación de las tapas en los extremos.
Criterio de cómputo de proyecto: Longitud medida a ejes, según documentación gráfica de Proyecto.
Criterio de cómputo de obra: Se medirá, a ejes, la longitud realmente ejecutada según especificaciones de Proyecto.

| Código | Ud | Descripción | Rendimiento | Precio | Importe |
|---|---|---|---|---|---|
| mt53pdi030f | m | Protector de esquinas a 90°, de 50x50 mm, formado por: un perfil de aluminio, tornillos y tarugos de expansión, protección de vinilo de 2 mm de espesor, de color marrón, Euroclase B-s1, d0 de reacción al fuego, clips y tapas de ABS para remate en sus extremos. (material) | 1.05 | 786.25 | 825.563 |
| mo011 | h | Oficial montador. (mano de obra) | 0.058 | 12241.03 | 709.980 |
| mo080 | h | Medio oficial montador. (mano de obra) | 0.058 | 8905.02 | 516.491 |
| % | % | Herramientas | 2 % | 2052.034 | 41.041 |
|  |  | Costes directos |  |  | 2093.075 |
