# Pavimento elevado, para exterior

- Propiedad del archivo: CYPE Ingenieros S.A.
- Formato: FIEBDC-3/2016
- Programa: Generador de precios de la construcción. CYPE Ingenieros, S.A.
- Fecha: 17/05/2024
- Ámbito geográfico: Argentina
- Divisa: ARS
- Costes indirectos: 3 %
- Gastos generales: 13 %
- Beneficio industrial: 6 %
- IVA: 21 %

## U Urbanización interior del lote

### UX Veredas y pavimentos

#### UXN Elevados

**UXN030** m² Pavimento elevado, para exterior.
Pavimento elevado, para exterior, formado por panel autoportante para el sistema de suelo técnico registrable, de 443x443 mm y 24 mm de espesor, clasificación 2/2/A/2, formado por un soporte base de material porcelánico, de 10,5 mm de espesor, una capa de acabado de gres porcelánico, color antracita, acabado antideslizante, de 443x443 mm y 10,5 mm de espesor, y una malla de fibra ignífuga dispuesta entre ambas piezas, adherida con resinas sintéticas, para garantizar la rigidez del conjunto, sobre pies regulables de polipropileno con carga mineral, de color negro, con base redonda, para alturas entre 55 y 75 mm. Incluso masilla de poliuretano para fijación de los soportes regulables a la superficie soporte.
Incluye: Replanteo de los ejes de los pedestales y marcado de niveles. Colocación, nivelación y fijación de pedestales. Colocación y fijación de los paneles.
Criterio de cómputo de proyecto: Superficie útil, medida según documentación gráfica de Proyecto. No se ha incrementado el cómputo por roturas y recortes, ya que en la descomposición se ha considerado un 5% más de piezas.
Criterio de cómputo de obra: Se medirá la superficie realmente ejecutada según especificaciones de Proyecto.

| Código | Ud | Descripción | Rendimiento | Precio | Importe |
|---|---|---|---|---|---|
| mt12pct030aa | Ud | Pie regulable de polipropileno con carga mineral, de color negro, con base redonda, para alturas entre 55 y 75 mm. (material) | 6 | 55.46 | 332.760 |
| mt20wwa030 | Ud | Cartucho de 310 cm³ de masilla de poliuretano impermeable. (material) | 0.54 | 87.21 | 47.093 |
| mt12sbs020a | m² | Panel autoportante para el sistema de suelo técnico registrable, de 443x443 mm y 24 mm de espesor, clasificación 2/2/A/2, formado por un soporte base de material porcelánico, de 10,5 mm de espesor, una capa de acabado de gres porcelánico, color antracita, acabado antideslizante, de 443x443 mm y 10,5 mm de espesor, y una malla de fibra ignífuga dispuesta entre ambas piezas, adherida con resinas sintéticas, para garantizar la rigidez del conjunto. (material) | 1.05 | 713.46 | 749.133 |
| mo011 | h | Oficial montador. (mano de obra) | 0.449 | 12241.03 | 5496.222 |
| mo080 | h | Medio oficial montador. (mano de obra) | 0.449 | 8905.02 | 3998.354 |
| % | % | Herramientas | 2 % | 10623.562 | 212.471 |
|  |  | Costes directos |  |  | 10836.033 |

Residuos:
- colocación: mt20wwa030 Cartucho de 310 cm³ de masilla de poliuretano impermeable; factor de residuo 0.06
- colocación: mt12sbs020a; factor de residuo 0.0222811

## Recursos

**mt12pct030aa** Ud Pie regulable de polipropileno con carga mineral, de color negro, con base redonda, para alturas entre 55 y 75 mm
Datos técnicos: Coste energético 15.837 MJ; Emisión de CO2 0.556 kg
Residuos:
- embalaje: re150101 Envases de papel y cartón. (componente de residuo); rendimiento 0.072 kg; Código LER 15 01 01; Masa del elemento 1 kg; Volumen 0.001333 m3

**mt20wwa030** Ud Cartucho de 310 cm³ de masilla de poliuretano impermeable
Datos técnicos: Coste energético 12.716 MJ; Emisión de CO2 0.628 kg; Código LER 17 09 04; Masa del elemento 0.021 kg; Volumen 0.000014 m3
Residuos:
- embalaje: re170203 Plástico. (componente de residuo); rendimiento 0.1 kg; Código LER 17 02 03; Masa del elemento 1 kg; Volumen 0.001667 m3

**mt12sbs020a** m² Panel autoportante para el sistema de suelo técnico registrable
Datos técnicos: Coste energético 375.056 MJ; Emisión de CO2 19.564 kg; Código LER 17 01 03; Masa del elemento 47.25 kg; Volumen 0.0378 m3
Residuos:
- embalaje: re150101 Envases de papel y cartón; rendimiento 0.201 kg
- embalaje: re170201 Madera. (componente de residuo); rendimiento 0.029 kg; Código LER 17 02 01; Masa del elemento 1 kg; Volumen 0.000909 m3
