# Dispositivo de anclaje textil empotrado en la estructura de hormigón armado

- Propiedad del archivo: CYPE Ingenieros S.A.
- Formato: FIEBDC-3/2016
- Programa: Generador de precios de la construcción. CYPE Ingenieros, S.A.
- Fecha: 17/05/2024
- Ámbito geográfico: Argentina
- Divisa: ARS
- Costes indirectos: 3 %
- Gastos generales: 13 %
- Beneficio industrial: 6 %
- IVA: 21 %

## Y Seguridad y salud

### YC Sistemas de protección colectiva

#### YCL Líneas y dispositivos de anclaje

**YCL210** Ud Dispositivo de anclaje textil empotrado en la estructura de hormigón armado.
Dispositivo de anclaje para empotrar en techo, de 850 mm de longitud, formado por cinta de poliéster; 1 gaza en un extremo y 1 argolla en el otro extremo, fijado, por el extremo de la gaza y antes del colado, a una barra nervurada de acero ADN 420 S embebida en la viga de la estructura de hormigón armado, de 10 mm de diámetro mínimo y 500 mm de longitud mínima, para asegurar a un operario.
Criterio de cómputo de proyecto: Número de unidades previstas, según Estudio o Estudio Básico de Seguridad y Salud.
Criterio de cómputo de obra: Se medirá el número de unidades realmente colocadas según especificaciones de Estudio o Estudio Básico de Seguridad y Salud.

| Código | Ud | Descripción | Rendimiento | Precio | Importe |
|---|---|---|---|---|---|
| mt50spd010aa | Ud | Dispositivo de anclaje para empotrar en techo, de 850 mm de longitud, formado por cinta de poliéster; 1 gaza en un extremo y 1 argolla en el otro extremo, clase A1, fijado, por el extremo de la gaza y antes del colado, a una barra nervurada de acero ADN 420 S embebida en la viga de la estructura de hormigón armado, de 10 mm de diámetro mínimo y 500 mm de longitud mínima. (material) | 1 | 66.42 | 66.420 |
| mt07aco090d | kg | Acero en barras nervuradas, ADN 420 S, de varios diámetros, según IRAM-IAS U 500-207. (material) | 0.1 | 34.85 | 3.485 |
| mo120 | h | Peón Seguridad y Salud. (mano de obra) | 0.125 | 8579.62 | 1072.453 |
| % | % | Herramientas | 2 % | 1142.358 | 22.847 |
|  |  | Costes directos |  |  | 1165.205 |

Residuos:
- colocación: mt07aco090d Acero en barras nervuradas, ADN 420 S, de varios diámetros, según IRAM-IAS U 500-207; factor de residuo 0.0075

## Recursos

**mt07aco090d** kg Acero en barras nervuradas, ADN 420 S, de varios diámetros, según IRAM-IAS U 500-207
Datos técnicos: Coste energético 9.830 MJ; Emisión de CO2 0.510 kg; Código LER 17 04 05; Masa del elemento 1 kg; Volumen 0.000476 m3
