# Rehabilitación energética de edificio mediante la incorporación de captador solar térmico completo

- Propiedad del archivo: CYPE INGENIEROS, S.A.
- Formato: FIEBDC-3/2002
- Ámbito geográfico: Argentina
- Divisa: ARS
- Costes indirectos: 3.00 %
- Gastos generales: 13.00 %
- Beneficio industrial: 6.00 %
- IVA: 21.00 %

**ZCB007** Ud Rehabilitación energética de edificio mediante la incorporación de captador solar térmico completo, partido, para instalación individual, formado por un panel, superficie útil 2,14 m², rendimiento óptico 0,78, coeficiente de pérdidas primario 3,473 W/m²K y coeficiente de pérdidas secundario 0,017 W/m²K², estructura de soporte para colocación integrada en techo inclinado e interacumulador de un serpentín de 200 litros.
Rehabilitación energética de edificio mediante la incorporación de captador solar térmico completo, partido, para instalación individual, compuesto por: un panel, superficie útil 2,14 m², rendimiento óptico 0,78, coeficiente de pérdidas primario 3,473 W/m²K y coeficiente de pérdidas secundario 0,017 W/m²K², compuesto de: marco autoportante y tapa posterior de aluminio, aislamiento térmico de lana de vidrio, panel de vidrio de 4 mm de espesor, absorbedor de cobre con recubrimiento Sunselect, cañería en forma de meandro y manguitos de conexión, estructura de soporte para colocación integrada en techo inclinado, kit de cañerías y accesorios de conexión, interacumulador de acero vitrificado, de un serpentín de 200 litros, 1282 mm de altura y 660 mm de diámetro, estación solar de bombeo con regulación integrada, vaso de expansión con soporte y conexiones, válvula mezcladora con racores, purgador y fluido anticongelante.
Incluye: Replanteo del conjunto. Colocación de la estructura soporte. Colocación y fijación de los paneles sobre la estructura soporte. Colocación del sistema de acumulación solar. Conexionado con la red de conducción de agua. Llenado del circuito. Comprobación de su correcto funcionamiento.
Criterio de cómputo de proyecto: Número de unidades previstas, según documentación gráfica de Proyecto.
Criterio de cómputo de obra: Se medirá el número de unidades realmente ejecutadas según especificaciones de Proyecto.

| Código | Ud | Descripción | Rendimiento | Precio | Importe |
|---|---|---|---|---|---|
| mt38the800abda | Ud | Captador solar térmico completo, partido, para instalación individual, compuesto por: un panel, superficie útil 2,14 m², rendimiento óptico 0,78, coeficiente de pérdidas primario 3,473 W/m²K y coeficiente de pérdidas secundario 0,017 W/m²K², compuesto de: marco autoportante y tapa posterior de aluminio, aislamiento térmico de lana de vidrio, panel de vidrio de 4 mm de espesor, absorbedor de cobre con recubrimiento Sunselect, cañería en forma de meandro y manguitos de conexión, estructura de soporte para colocación integrada en techo inclinado, kit de cañerías y accesorios de conexión, interacumulador de acero vitrificado, de un serpentín de 200 litros, 1282 mm de altura y 660 mm de diámetro, estación solar de bombeo con regulación integrada, vaso de expansión con soporte y conexiones, válvula mezcladora con racores, purgador y fluido anticongelante. (material) | 1.000 | 208899.81 | 208899.81 |
| mo009 | h | Oficial instalador de captadores solares. (mano de obra) | 3.504 | 457.60 | 1603.43 |
| mo108 | h | Medio oficial instalador de captadores solares. (mano de obra) | 3.504 | 331.20 | 1160.52 |
| % | % | Herramientas | 2 % | 211663.76 | 4233.28 |
|  |  | Costes directos |  |  | 215897.04 |
