# Preparación del paramento soporte para aislamiento térmico por el exterior de fachada

- Propiedad del archivo: CYPE INGENIEROS, S.A.
- Formato: FIEBDC-3/2002
- Ámbito geográfico: Argentina
- Costes indirectos: 3.00 %
- Gastos generales: 13.00 %
- Beneficio industrial: 6.00 %
- IVA: 21.00 %

**ZFF005** m² Preparación del paramento soporte para aislamiento térmico por el exterior de fachada, mediante picado de revoque de cemento, con medios manuales y carga manual de escombros sobre camión o contenedor y posterior revestimiento con revoque a buena vista de mortero industrial para revoque fino, resistencia a compresión mayor o igual a 6 N/mm², color gris, espesor 15 mm, acabado rugoso, aplicado manualmente y armado y reforzado con malla antiálcalis en los cambios de material y en los frentes de la losa.
Preparación del paramento soporte para aislamiento térmico por el exterior de fachada, mediante picado de revoque de cemento, con medios manuales y carga manual de escombros sobre camión o contenedor y posterior formación de capa base, con revoque a buena vista de mortero industrial para revoque fino, resistencia a compresión mayor o igual a 6 N/mm², color gris, espesor 15 mm, acabado rugoso, aplicado manualmente. Incluso parte proporcional de colocación de malla de fibra de vidrio antiálcalis, para refuerzo de encuentros entre materiales diferentes y en los frentes de la losa, formación de juntas, rincones, fajas para reglado, aristas, mochetas, jambas y dinteles y remates en los encuentros con paramentos, revestimientos u otros elementos recibidos en su superficie.
Incluye: Preparación de la superficie soporte. Despiece de paños de trabajo. Preparación del mortero. Aplicación del mortero. Curado del mortero.
Criterio de cómputo de proyecto: Superficie medida según documentación gráfica de Proyecto.
Criterio de cómputo de obra: Se medirá la superficie realmente ejecutada según especificaciones de Proyecto.

| Código | Ud | Descripción | Rendimiento | Precio | Importe |
|---|---|---|---|---|---|
| mt28mon210o | kg | Mortero industrial para revoque fino, resistencia a compresión mayor o igual a 6 N/mm², color gris, compuesto por cemento de alta resistencia, agregados seleccionados y otros aditivos. (material) | 27.000 | 0.05 | 1.35 |
| mt28mon040a | m² | Malla de fibra de vidrio, de 10x10 mm de luz de malla, antiálcalis, de 200 a 250 g/m² de masa superficial y 750 a 900 micras de espesor, con 25 kp/cm² de resistencia a tracción, para armar morteros monocapa. (material) | 0.200 | 0.85 | 0.17 |
| mo113 | h | Ayudante de albañil especializado en trabajos de mampostería. (mano de obra) | 0.776 | 2.09 | 1.62 |
| mo039 | h | Oficial albañil especializado en trabajos de mampostería especializado en trabajos de revoque. (mano de obra) | 0.306 | 2.95 | 0.90 |
| mo111 | h | Ayudante de albañil especializado en trabajos de mampostería especializado en trabajos de revoque. (mano de obra) | 0.306 | 2.17 | 0.66 |
| % | % | Herramientas | 2 % | 4.70 | 0.09 |
|  |  | Costes directos |  |  | 4.79 |
