# Rehabilitación energética de techo plano no transitable

- Propiedad del archivo: CYPE INGENIEROS, S.A.
- Formato: FIEBDC-3/2002
- Ámbito geográfico: Argentina
- Divisa: ARS
- Costes indirectos: 3.00 %
- Gastos generales: 13.00 %
- Beneficio industrial: 6.00 %
- IVA: 21.00 %

**ZHA011** m² Rehabilitación energética de techo plano no transitable, mediante la incorporación de aislamiento termoacústico por el exterior del techo, formado por panel rígido de lana de roca hidrofugada, Ixxo "ISOVER", revestido por una de sus caras con asfalto oxidado y film de polipropileno termofusible, de 50 mm de espesor, fijado mecánicamente al soporte; capa de protección e impermeabilización monocapa adherida, mediante membrana preelaborada de betún modificado con elastómero SBS, masa nominal 3 kg/m², con armadura de fieltro de poliéster reforzado y estabilizado de 150 g/m², con autoprotección mineral.
Rehabilitación energética de techo plano no transitable, una vez saneado y reparado el soporte, mediante la incorporación de aislamiento termoacústico por el exterior del techo, formado por panel rígido de lana de roca hidrofugada, Ixxo "ISOVER", revestido por una de sus caras con asfalto oxidado y film de polipropileno termofusible, de 50 mm de espesor, resistencia térmica 1,25 m²K/W, conductividad térmica 0,039 W/(mK), fijado mecánicamente al soporte; capa de protección e impermeabilización monocapa adherida, mediante membrana preelaborada de betún modificado con elastómero SBS, masa nominal 3 kg/m², con armadura de fieltro de poliéster reforzado y estabilizado de 150 g/m², con autoprotección mineral de color rojo. Incluso parte proporcional de replanteo, cortes, resolución de puentes térmicos, fijaciones y limpieza.
Incluye: Revisión de la superficie soporte en la que se realiza la fijación del aislamiento de acuerdo con las exigencias de la técnica a emplear. Corte, ajuste y colocación del aislamiento con fijaciones mecánicas. Limpieza y preparación de la superficie en la que ha de aplicarse la impermeabilización. Colocación de la impermeabilización.
Criterio de cómputo de proyecto: Superficie medida según documentación gráfica de Proyecto.
Criterio de cómputo de obra: Se medirá la superficie realmente ejecutada según especificaciones de Proyecto.

| Código | Ud | Descripción | Rendimiento | Precio | Importe |
|---|---|---|---|---|---|
| mt16lri030n | m² | Panel rígido de lana de roca hidrofugada, Ixxo "ISOVER", revestido por una de sus caras con asfalto oxidado y film de polipropileno termofusible, de 50 mm de espesor, resistencia térmica 1,25 m²K/W, conductividad térmica 0,039 W/(mK). (material) | 1.050 | 570.69 | 599.22 |
| mt16aaa020ag | Ud | Fijación mecánica para paneles aislantes de lana mineral, colocados directamente sobre la superficie soporte. (material) | 5.000 | 6.88 | 34.40 |
| mt14lga010ea | m² | Membrana preelaborada de betún modificado con elastómero SBS, de 3,5 mm de espesor, masa nominal 5 kg/m², con armadura de fieltro de poliéster reforzado y estabilizado de 150 g/m², con autoprotección mineral de color rojo. (material) | 1.100 | 283.12 | 311.43 |
| mo054 | h | Oficial montador de aislantes. (mano de obra) | 0.118 | 212.17 | 25.04 |
| mo101 | h | Medio oficial montador de aislantes. (mano de obra) | 0.118 | 151.32 | 17.86 |
| mo029 | h | Oficial aplicador de membranas impermeabilizantes preelaboradas. (mano de obra) | 0.095 | 205.27 | 19.50 |
| mo067 | h | Medio oficial aplicador de membranas impermeabilizantes preelaboradas. (mano de obra) | 0.095 | 151.32 | 14.38 |
| % | % | Herramientas | 2 % | 1021.83 | 20.44 |
|  |  | Costes directos |  |  | 1042.27 |
