# Sistema centralizado de control Pack RadianT365

- Propiedad del archivo: CYPE INGENIEROS, S.A.
- Formato: FIEBDC-3/2002
- Ámbito geográfico: Argentina
- Divisa: ARS
- Costes indirectos: 3.00 %
- Gastos generales: 13.00 %
- Beneficio industrial: 6.00 %
- IVA: 21.00 %

## I Instalaciones

### IB Sistemas de climatización

#### IBZ Sistema Airzone

**IBZ008** Ud Sistema centralizado de control Pack RadianT365.
Sistema de control de 2 zonas en instalaciones de calefacción y refrigeración por piso radiante, Pack RadianT365 AZRA6PBL C N VALC2 "AIRZONE", formado por una central de sistema AZRA6RADIANT con control de hasta 8 zonas de manera independiente y algoritmo de control anticondensación, un módulo de control de elementos radiantes AZRA6CM1VALC con comunicaciones mediante bus de expansión del sistema, alimentación externa (fuente incluida), montaje en carril DIN, y con las siguientes funcionalidades: control de un máximo de 8 zonas y 20 cabezales termostáticos cableados mediante relés de 10 A a 230 Vca, control del equipo de producción mediante dos relés de 10 A a 230 Vca, con una entrada analógica para la sonda de temperatura de impulsión, un termostato principal Blueface AZRA6BLUEFACECB con pantalla táctil capacitiva de 3,5" a color, de acero y cristal, conexión por cable, montaje en superficie, color blanco, con lectura de temperatura ambiente y humedad relativa de zona, función Eco-Adapt (selección del nivel de eficiencia energética del sistema), un termostato para el resto de zonas Lite AZRA6LITECN con pantalla de led, botones táctiles capacitivos, de acero y cristal, montaje en superficie, para control del encendido y apagado de la zona, control de la temperatura de consigna, en pasos de 1°C/2°F y lectura de la temperatura ambiente y de la humedad relativa de zona, con conexión por cable, color negro, cable eléctrico AZX6CABLEBUS10, con conductor de cobre electrolítico recocido sin estañar, de 2x0,5+2x0,22 mm² de sección y aislamiento de PVC/A, cabezales termostáticos.
Incluye: Replanteo. Colocación y fijación de la central del sistema. Colocación y fijación de los accesorios. Tendido y fijación del caño de protección del cableado. Tendido del cableado. Conexionado eléctrico.
Criterio de cómputo de proyecto: Número de unidades previstas, según documentación gráfica de Proyecto.
Criterio de cómputo de obra: Se medirá el número de unidades realmente ejecutadas según especificaciones de Proyecto.

| Código | Ud | Descripción | Rendimiento | Precio | Importe |
|---|---|---|---|---|---|
| mt42air400ak | Ud | Sistema de control de 2 zonas en instalaciones de calefacción y refrigeración por piso radiante, Pack RadianT365 AZRA6PBL C N VALC2 "AIRZONE", formado por una central de sistema AZRA6RADIANT con control de hasta 8 zonas de manera independiente y algoritmo de control anticondensación, un módulo de control de elementos radiantes AZRA6CM1VALC con comunicaciones mediante bus de expansión del sistema, alimentación externa (fuente incluida), montaje en carril DIN, y con las siguientes funcionalidades: control de un máximo de 8 zonas y 20 cabezales termostáticos cableados mediante relés de 10 A a 230 Vca, control del equipo de producción mediante dos relés de 10 A a 230 Vca, con una entrada analógica para la sonda de temperatura de impulsión, un termostato principal Blueface AZRA6BLUEFACECB con pantalla táctil capacitiva de 3,5" a color, de acero y cristal, conexión por cable, montaje en superficie, color blanco, con lectura de temperatura ambiente y humedad relativa de zona, función Eco-Adapt (selección del nivel de eficiencia energética del sistema), un termostato para el resto de zonas Lite AZRA6LITECN con pantalla de led, botones táctiles capacitivos, de acero y cristal, montaje en superficie, para control del encendido y apagado de la zona, control de la temperatura de consigna, en pasos de 1°C/2°F y lectura de la temperatura ambiente y de la humedad relativa de zona, con conexión por cable, color negro, cable eléctrico AZX6CABLEBUS10, con conductor de cobre electrolítico recocido sin estañar, de 2x0,5+2x0,22 mm² de sección y aislamiento de PVC/A. (material) | 1.000 | 222264.64 | 222264.64 |
| mo005 | h | Oficial instalador de equipos de climatización. (mano de obra) | 0.233 | 12241.03 | 2852.16 |
| mo104 | h | Medio oficial instalador de equipos de climatización. (mano de obra) | 0.187 | 8888.07 | 1662.07 |
| % | % | Herramientas | 2 % | 226778.87 | 4535.58 |
|  |  | Costes directos |  |  | 231314.45 |
