# Sistema centralizado de control RadianT365

- Propiedad del archivo: CYPE Ingenieros S.A.
- Formato: FIEBDC-3/2016
- Programa: Generador de precios de la construcción. CYPE Ingenieros, S.A.
- Fecha: 16/05/2024
- Ámbito geográfico: Argentina
- Divisa: ARS
- Costes indirectos: 3 %
- Gastos generales: 13 %
- Beneficio industrial: 6 %
- IVA: 21 %

## I Instalaciones

### IB Sistemas de climatización

#### IBZ Sistema Airzone

**IBZ007** Ud Sistema centralizado de control RadianT365.
Sistema centralizado de control RadianT365, para instalaciones de calefacción y refrigeración por piso radiante, "AIRZONE", formado por placa central de sistema, AZRA6RADIANT con control de hasta 8 zonas de manera independiente y algoritmo de control anticondensación, con módulo de control de elementos radiantes, AZRA6CM1VALC, cabezales termostáticos, cable eléctrico con conductor de cobre electrolítico recocido sin estañar, de 2x0,5+2x0,22 mm² de sección, AZX6CABLEBUS15.
Incluye: Replanteo. Colocación y fijación de la central del sistema. Colocación y fijación de los accesorios. Tendido y fijación del caño de protección del cableado. Tendido del cableado. Conexionado eléctrico.
Criterio de cómputo de proyecto: Número de unidades previstas, según documentación gráfica de Proyecto.
Criterio de cómputo de obra: Se medirá el número de unidades realmente ejecutadas según especificaciones de Proyecto.

| Código | Ud | Descripción | Rendimiento | Precio | Importe |
|---|---|---|---|---|---|
| mt42air616a | Ud | Placa central de sistema, AZRA6RADIANT "AIRZONE", con control de hasta 8 zonas de manera independiente y algoritmo de control anticondensación. (material) | 1 | 36087.24 | 36087.240 |
| mt42air621a | Ud | Módulo de control de elementos radiantes, AZRA6CM1VALC "AIRZONE", con comunicaciones mediante bus de expansión del sistema, montaje en carril DIN, y con las siguientes funcionalidades: control de un máximo de 8 zonas y 20 cabezales termostáticos cableados mediante relés de 10 A a 230 Vca, control del equipo de producción mediante dos relés de 10 A a 230 Vca, con una entrada analógica para la sonda de temperatura de impulsión. (material) | 1 | 94318.95 | 94318.950 |
| mt35aia010a | m | Caño curvable de PVC, corrugado, de color negro, de 16 mm de diámetro nominal, para canalización empotrada en obra de mampostería (paredes y techos). Resistencia a la compresión 320 N, resistencia al impacto 1 julio, temperatura de trabajo -5°C hasta 60°C, con grado de protección IP545, no propagador de la llama. (material) | 10 | 151.15 | 1511.500 |
| mt42air900a | m | Cable eléctrico con conductor de cobre electrolítico recocido sin estañar, de 2x0,5+2x0,22 mm² de sección, AZX6CABLEBUS15 "AIRZONE", con aislamiento de PVC/A, suministrado en rollos de 15 m (material) | 10 | 410.28 | 4102.800 |
| mo005 | h | Oficial instalador de equipos de climatización. (mano de obra) | 0.35 | 12241.03 | 4284.361 |
| mo104 | h | Medio oficial instalador de equipos de climatización. (mano de obra) | 0.28 | 8888.07 | 2488.660 |
| % | % | Herramientas | 2 % | 142793.511 | 2855.870 |
|  |  | Costes directos |  |  | 145649.381 |

Residuos:
- colocación: mt35aia010a; factor de residuo 0.0275
- colocación: mt42air900a; factor de residuo 0.0164103

## Recursos

**mt42air616a** Ud Placa central de sistema
Datos técnicos: Coste energético 5.982 MJ; Emisión de CO2 0.398 kg
Residuos:
- embalaje: re150101 Envases de papel y cartón. (componente de residuo); rendimiento 0.122 kg; Código LER 15 01 01; Masa del elemento 1 kg; Volumen 0.001333 m3
- embalaje: re170203 Plástico. (componente de residuo); rendimiento 0.061 kg; Código LER 17 02 03; Masa del elemento 1 kg; Volumen 0.001667 m3

**mt42air621a** Ud Módulo de control de elementos radiantes
Datos técnicos: Coste energético 0.021 MJ; Emisión de CO2 0.032 kg
Residuos:
- embalaje: re150101 Envases de papel y cartón; rendimiento 0.038 kg

**mt35aia010a** m Caño curvable de PVC
Datos técnicos: Coste energético 11.626 MJ; Emisión de CO2 0.577 kg; Código LER 17 02 03; Masa del elemento 0.12 kg; Volumen 0.0002 m3

**mt42air900a** m Cable eléctrico con conductor de cobre electrolítico recocido sin estañar
Datos técnicos: Coste energético 1.295 MJ; Emisión de CO2 0.121 kg; Código LER 17 04 11; Masa del elemento 0.0117 kg; Volumen 0.000008 m3
Residuos:
- embalaje: re150101 Envases de papel y cartón; rendimiento 0.065 kg
