# Dispositivo para microventilación

- Propiedad del archivo: CYPE Ingenieros S.A.
- Formato: FIEBDC-3/2016
- Programa: Generador de precios de la construcción. CYPE Ingenieros, S.A.
- Fecha: 07/10/2024
- Ámbito geográfico: Argentina
- Divisa: ARS
- Costes indirectos: 3 %
- Gastos generales: 13 %
- Beneficio industrial: 6 %
- IVA: 21 %

## I Instalaciones

### IV Ventilación

#### IVA Aberturas para ventilación

**IVA011** Ud Dispositivo para microventilación.
Herraje para microabertura de ventana corrediza, sistema 2000 Perimetral y sistema 4200 Perimetral, "CORTIZO". Incluso accesorios de montaje y elementos de fijación.
Incluye: Replanteo. Montaje. Colocación y fijación del dispositivo para microventilación entre la hoja y el marco de la carpintería.
Criterio de cómputo de proyecto: Número de unidades previstas, según documentación gráfica de Proyecto.
Criterio de cómputo de obra: Se medirá el número de unidades realmente ejecutadas según especificaciones de Proyecto.

| Código | Ud | Descripción | Rendimiento | Precio | Importe |
|---|---|---|---|---|---|
| mt25pfz180c | Ud | Herraje para microabertura de ventana corrediza, sistema 2000 Perimetral y sistema 4200 Perimetral, "CORTIZO", con accesorios de montaje y elementos de fijación. (material) | 1 | 25.61 | 25.610 |
| mo018 | h | Oficial herrero. (mano de obra) | 0.076 | 32953.18 | 2504.442 |
| mo059 | h | Medio oficial herrero. (mano de obra) | 0.076 | 24360.99 | 1851.435 |
| % | % | Herramientas | 2 % | 4381.487 | 87.630 |
|  |  | Costes directos |  |  | 4469.117 |
