# Sistema centralizado de control "DAIKIN"

- Propiedad del archivo: CYPE Ingenieros S.A.
- Formato: FIEBDC-3/2016
- Programa: Generador de precios de la construcción. CYPE Ingenieros, S.A.
- Fecha: 16/05/2024
- Ámbito geográfico: Argentina
- Divisa: ARS
- Costes indirectos: 3 %
- Gastos generales: 13 %
- Beneficio industrial: 6 %
- IVA: 21 %

## I Instalaciones

### IC Calefacción, refrigeración, climatización y agua caliente sanitaria

#### ICX Dispositivos de control centralizado

**ICX060** Ud Sistema centralizado de control "DAIKIN".
Sistema centralizado de control Acuazone "DAIKIN", formado por: placa central de sistema, modelo ES.DKNHCENTRAL; central de producción, modelo ES.DKNHGATE; termostato principal, modelo ES.DKNHCONTROL1; módulo para regulación de fancoil, modelo ES.DKNHFCU; central de regulación, para la gestión de hasta 8 termostatos y cabezales electrotérmicos, modelo ES.DKNHRAD; termostatos simplificados, modelo ES.DKNHCONTROL2; módulos para control de termostatos, modelo ES.DKNHZONA; cabezales electrotérmicos, modelo EKWCVATR1V3; cable eléctrico con conductor de cobre electrolítico recocido sin estañar, modelo AZX6CABLEBUS15.
Incluye: Replanteo. Colocación y fijación de la central del sistema. Colocación y fijación de los accesorios. Tendido y fijación del caño de protección del cableado. Tendido del cableado. Conexionado eléctrico.
Criterio de cómputo de proyecto: Número de unidades previstas, según documentación gráfica de Proyecto.
Criterio de cómputo de obra: Se medirá el número de unidades realmente ejecutadas según especificaciones de Proyecto.

| Código | Ud | Descripción | Rendimiento | Precio | Importe |
|---|---|---|---|---|---|
| mt38dai200a | Ud | Placa central de sistema, modelo ES.DKNHCENTRAL "DAIKIN", para la gestión del sistema y comunicación entre la central de producción y el bus de datos que une el resto de componentes del sistema. (material) | 1 | 129586.02 | 129586.020 |
| mt38dai201a | Ud | Central de producción, modelo ES.DKNHGATE "DAIKIN", para la gestión del equipo de aerotermia, control de la temperatura de hasta 32 zonas, programación horaria, control de la temperatura de agua caliente sanitaria, y posibilidad de control remoto desde smartphone o tablet mediante App y por voz mediante Amazon Alexa o Google Home. (material) | 1 | 93908.86 | 93908.860 |
| mt38dai202a | Ud | Termostato principal, modelo ES.DKNHCONTROL1 "DAIKIN", con pantalla táctil capacitiva de 3,5", para control de la temperatura, del modo de funcionamiento y de la velocidad del ventilador en el sistema, con lectura de temperatura ambiente y humedad relativa de zona, control de etapas de configuración (aire, radiante o combinado), función Eco-Adapt (selección del nivel de eficiencia energética del sistema), función Sleep, programaciones horarias de las temperaturas de zona y de modo, información de consumo, acceso remoto a otras zonas del sistema y ajuste de la temperatura a través de la información climática. (material) | 1 | 82426.55 | 82426.550 |
| mt38dai205a | Ud | Módulo para regulación de fancoil, modelo ES.DKNHFCU "DAIKIN", con entradas para la sonda de la batería de agua y la sonda de temperatura ambiente. (material) | 1 | 93908.86 | 93908.860 |
| mt38dai203a | Ud | Central de regulación, para la gestión de hasta 8 termostatos y cabezales electrotérmicos, modelo ES.DKNHRAD "DAIKIN", mediante relés de 10 A. (material) | 1 | 77505.57 | 77505.570 |
| mt38dai207a | Ud | Termostato simplificado, modelo ES.DKNHCONTROL2 "DAIKIN", con sensor de temperatura, sensor de humedad y ajuste de la temperatura de consigna en pasos de 3°C. (material) | 2 | 44698.97 | 89397.940 |
| mt38dai204a | Ud | Módulo para control de termostato, modelo ES.DKNHZONA "DAIKIN". (material) | 2 | 28705.77 | 57411.540 |
| mt38dai101a | Ud | Cabezal electrotérmico, modelo EKWCVATR1V3 "DAIKIN", de dimensiones 48,4x44,3x50,3 mm y alimentación monofásica (230V/50Hz). (material) | 2 | 16403.29 | 32806.580 |
| mt38dai208a | m | Cable eléctrico con conductor de cobre electrolítico recocido sin estañar, modelo AZX6CABLEBUS15 "DAIKIN", de 2x0,5+2x0,22 mm² de sección, suministrado en rollos de 15 m. (material) | 15 | 902.64 | 13539.600 |
| mo005 | h | Oficial instalador de equipos de climatización. (mano de obra) | 0.216 | 12241.03 | 2644.062 |
| mo104 | h | Medio oficial instalador de equipos de climatización. (mano de obra) | 0.173 | 8888.07 | 1537.636 |
| % | % | Herramientas | 2 % | 674673.218 | 13493.464 |
|  |  | Costes directos |  |  | 688166.682 |

Residuos:
- colocación: mt38dai208a; factor de residuo 0.0149259

## Recursos

**mt38dai200a** Ud Placa central de sistema
Datos técnicos: Coste energético 0.021 MJ; Emisión de CO2 0.032 kg
Residuos:
- embalaje: re150101 Envases de papel y cartón. (componente de residuo); rendimiento 0.038 kg; Código LER 15 01 01; Masa del elemento 1 kg; Volumen 0.001333 m3

**mt38dai201a** Ud Central de producción
Datos técnicos: Coste energético 0.021 MJ; Emisión de CO2 0.032 kg
Residuos:
- embalaje: re150101 Envases de papel y cartón; rendimiento 0.038 kg

**mt38dai202a** Ud Termostato principal
Datos técnicos: Coste energético 0.021 MJ; Emisión de CO2 0.032 kg
Residuos:
- embalaje: re150101 Envases de papel y cartón; rendimiento 0.038 kg

**mt38dai205a** Ud Módulo para regulación de fancoil
Datos técnicos: Coste energético 0.021 MJ; Emisión de CO2 0.032 kg
Residuos:
- embalaje: re150101 Envases de papel y cartón; rendimiento 0.038 kg

**mt38dai203a** Ud Central de regulación
Datos técnicos: Coste energético 0.021 MJ; Emisión de CO2 0.032 kg
Residuos:
- embalaje: re150101 Envases de papel y cartón; rendimiento 0.038 kg

**mt38dai207a** Ud Termostato simplificado
Datos técnicos: Coste energético 0.019 MJ; Emisión de CO2 0.031 kg
Residuos:
- embalaje: re150101 Envases de papel y cartón; rendimiento 0.036 kg

**mt38dai204a** Ud Módulo para control de termostato, modelo ES.DKNHZONA "DAIKIN"
Datos técnicos: Coste energético 0.018 MJ; Emisión de CO2 0.029 kg
Residuos:
- embalaje: re150101 Envases de papel y cartón; rendimiento 0.034 kg

**mt38dai208a** m Cable eléctrico con conductor de cobre electrolítico recocido sin estañar
Datos técnicos: Coste energético 2.945 MJ; Emisión de CO2 0.209 kg; Código LER 17 04 11; Masa del elemento 0.027 kg; Volumen 0.000018 m3
Residuos:
- embalaje: re150101 Envases de papel y cartón; rendimiento 0.069 kg
