# Unidad exterior de aire acondicionado, sistema aire-aire multi-split

- Propiedad del archivo: CYPE INGENIEROS, S.A.
- Formato: FIEBDC-3/2002
- Ámbito geográfico: Argentina
- Divisa: ARS
- Costes indirectos: 3.00 %
- Gastos generales: 13.00 %
- Beneficio industrial: 6.00 %
- IVA: 21.00 %

## I Instalaciones

### IC Calefacción, refrigeración, climatización y agua caliente sanitaria

#### ICN Unidades autónomas de climatización

**ICN150** Ud Unidad exterior de aire acondicionado, sistema aire-aire multi-split.
Unidad exterior de aire acondicionado, sistema aire-aire multi-split, bomba de calor, gama Sky Air, serie Alpha, modelo RZAG125NY1 "DAIKIN", para gas R-32, potencia frigorífica nominal 12,5 kW (temperatura de bulbo seco en el interior 27°C, temperatura de bulbo húmedo en el interior 19°C, temperatura de bulbo seco en el exterior 35°C), potencia calorífica nominal 14 kW (temperatura de bulbo seco en el interior 20°C, temperatura de bulbo seco en el exterior 7°C, temperatura de bulbo húmedo en el exterior 6°C), compresor swing, alimentación trifásica (400V/50Hz), caudal de aire en refrigeración 80 m³/min, caudal de aire en calefacción 80 m³/min, presión sonora en refrigeración 49 dBA, presión sonora en calefacción 52 dBA, potencia sonora 69 dBA, dimensiones 870x1100x460 mm, peso 95 kg, longitud máxima de cañería 85 m, diferencia máxima de altura entre la unidad exterior y la unidad interior 30 m. Incluso elementos antivibratorios y soportes de pared.
Criterio de valoración económica: El precio no incluye la canalización ni el cableado eléctrico de alimentación.
Incluye: Replanteo. Colocación y fijación. Conexión a las líneas frigoríficas. Conexión a la red eléctrica. Conexión a la red de desagüe. Puesta en marcha.
Criterio de cómputo de proyecto: Número de unidades previstas, según documentación gráfica de Proyecto.
Criterio de cómputo de obra: Se medirá el número de unidades realmente ejecutadas según especificaciones de Proyecto.

| Código | Ud | Descripción | Rendimiento | Precio | Importe |
|---|---|---|---|---|---|
| mt42dai048m | Ud | Unidad exterior de aire acondicionado, sistema aire-aire multi-split, bomba de calor, gama Sky Air, serie Alpha, modelo RZAG125NY1 "DAIKIN", para gas R-32, potencia frigorífica nominal 12,5 kW (temperatura de bulbo seco en el interior 27°C, temperatura de bulbo húmedo en el interior 19°C, temperatura de bulbo seco en el exterior 35°C), potencia calorífica nominal 14 kW (temperatura de bulbo seco en el interior 20°C, temperatura de bulbo seco en el exterior 7°C, temperatura de bulbo húmedo en el exterior 6°C), compresor swing, alimentación trifásica (400V/50Hz), caudal de aire en refrigeración 80 m³/min, caudal de aire en calefacción 80 m³/min, presión sonora en refrigeración 49 dBA, presión sonora en calefacción 52 dBA, potencia sonora 69 dBA, dimensiones 870x1100x460 mm, peso 95 kg, longitud máxima de cañería 85 m, diferencia máxima de altura entre la unidad exterior y la unidad interior 30 m. (material) | 1.000 | 1910573.72 | 1910573.72 |
| mt42dai613a | Ud | Kit de distribución de cañerías, para la línea frigorífica de líquido y de gas, modelo KHRQ22M20T "DAIKIN". (material) | 3.000 | 73404.74 | 220214.22 |
| mt42www085 | Ud | Kit de soportes de pared, formado por juego de escuadras de 50x45 cm y cuatro amortiguadores de caucho, con sus tarugos, tornillos, tuercas y arandelas correspondientes. (material) | 1.000 | 7750.55 | 7750.55 |
| mo005 | h | Oficial instalador de equipos de climatización. (mano de obra) | 1.159 | 12241.03 | 14187.35 |
| mo104 | h | Medio oficial instalador de equipos de climatización. (mano de obra) | 1.159 | 8888.07 | 10301.27 |
| % | % | Herramientas | 2 % | 2163027.11 | 43260.54 |
|  |  | Costes directos |  |  | 2206287.65 |
