# Sombrerete

- Propiedad del archivo: CYPE INGENIEROS, S.A.
- Formato: FIEBDC-3/2002
- Ámbito geográfico: Argentina
- Divisa: ARS
- Costes indirectos: 3.00 %
- Gastos generales: 13.00 %
- Beneficio industrial: 6.00 %
- IVA: 21.00 %

## I Instalaciones

### IV Ventilación

#### IVN Ventilación natural

**IVN040** Ud Sombrerete.
Sombrerete de aluminio, para conducto de salida de 125 mm de diámetro exterior, acabado liso, color marrón, babero de plomo de 500x500 mm y cuello de conexión a conducto con junta.
Incluye: Replanteo. Colocación.
Criterio de cómputo de proyecto: Número de unidades previstas, según documentación gráfica de Proyecto.
Criterio de cómputo de obra: Se medirá el número de unidades realmente ejecutadas según especificaciones de Proyecto.

| Código | Ud | Descripción | Rendimiento | Precio | Importe |
|---|---|---|---|---|---|
| mt42cvc130a | Ud | Sombrerete de aluminio, para conducto de salida de 125 mm de diámetro exterior, acabado liso, color marrón, babero de plomo de 500x500 mm y cuello de conexión a conducto con junta. (material) | 1.000 | 49499.73 | 49499.73 |
| mo020 | h | Oficial albañil especializado en trabajos de mampostería. (mano de obra) | 0.175 | 11912.66 | 2084.72 |
| mo112 | h | Ayudante general de construcción. (mano de obra) | 0.087 | 8719.99 | 758.64 |
| % | % | Herramientas | 2 % | 52343.09 | 1046.86 |
|  |  | Costes directos |  |  | 53389.95 |
