# Conducto de PVC

- Propiedad del archivo: CYPE INGENIEROS, S.A.
- Formato: FIEBDC-3/2002
- Ámbito geográfico: Argentina
- Divisa: ARS
- Costes indirectos: 3.00 %
- Gastos generales: 13.00 %
- Beneficio industrial: 6.00 %
- IVA: 21.00 %

## I Instalaciones

### IV Ventilación

#### IVV Conductos de admisión y extracción para ventilación

**IVV030** m Conducto de PVC.
Conducto de ventilación, formado por caño liso oblongo, de PVC, de 163x68 mm, DucoFlex "DAIKIN", colocado en posición horizontal. Incluso material auxiliar para montaje y sujeción a la obra, accesorios y piezas especiales.
Criterio de valoración económica: El precio no incluye las compuertas de regulación, las compuertas matafuego, las rejillas ni los difusores.
Incluye: Replanteo del recorrido del conducto y de la situación de los elementos de sujeción. Presentación en seco de caños y piezas especiales. Fijación del material auxiliar para montaje y sujeción a la obra. Montaje, conexionado y comprobación de su correcto funcionamiento.
Criterio de cómputo de proyecto: Longitud proyectada, según documentación gráfica de Proyecto, medida entre los ejes de los elementos o de los puntos a conectar, sin descontar las piezas especiales.
Criterio de cómputo de obra: Se medirá la longitud realmente ejecutada según especificaciones de Proyecto.

| Código | Ud | Descripción | Rendimiento | Precio | Importe |
|---|---|---|---|---|---|
| mt42dai979a | Ud | Material auxiliar para montaje y sujeción a la obra de los conductos, oblongos, de PVC, de 163x68 mm, DucoFlex "DAIKIN". (material) | 1.000 | 481.64 | 481.64 |
| mt42dai978e | m | Caño liso oblongo, de PVC, de 163x68 mm, DucoFlex "DAIKIN", suministrado en barras de 1,15 m de longitud, con el precio incrementado el 20% en concepto de accesorios y piezas especiales. (material) | 1.000 | 11552.76 | 11552.76 |
| op00ato010 |  | Atornillador. | 1.000 | 0.00 | 0.00 |
| op00mar010 |  | Martillo. | 1.000 | 0.00 | 0.00 |
| op00tal010 |  | Taladro. | 1.000 | 0.00 | 0.00 |
| mo011 | h | Oficial montador. (mano de obra) | 0.041 | 12241.03 | 501.88 |
| mo080 | h | Medio oficial montador. (mano de obra) | 0.020 | 8905.02 | 178.10 |
| % | % | Herramientas | 2 % | 12714.38 | 254.29 |
|  |  | Costes directos |  |  | 12968.67 |
