# Conducto semirrígido de polietileno

- Propiedad del archivo: CYPE INGENIEROS, S.A.
- Formato: FIEBDC-3/2002
- Ámbito geográfico: Argentina
- Divisa: ARS
- Costes indirectos: 3.00 %
- Gastos generales: 13.00 %
- Beneficio industrial: 6.00 %
- IVA: 21.00 %

## I Instalaciones

### IV Ventilación

#### IVV Conductos de admisión y extracción para ventilación

**IVV220** m Conducto semirrígido de polietileno.
Conducto de ventilación, formado por caño semirrígido circular, multicapa, con la superficie exterior corrugada y la interior lisa, de polietileno (PE), de 63 mm de diámetro exterior, DucoFlex "DAIKIN", con tratamientos antiestático y antibacteriano. Incluso material auxiliar para montaje y sujeción a la obra, accesorios y piezas especiales.
Incluye: Replanteo del recorrido del conducto y de la situación de los elementos de sujeción. Presentación de caños, accesorios y piezas especiales. Fijación del material auxiliar para montaje y sujeción a la obra. Montaje, conexionado y comprobación de su correcto funcionamiento.
Criterio de cómputo de proyecto: Longitud medida según documentación gráfica de Proyecto.
Criterio de cómputo de obra: Se medirá la longitud realmente ejecutada según especificaciones de Proyecto.

| Código | Ud | Descripción | Rendimiento | Precio | Importe |
|---|---|---|---|---|---|
| mt42dai977a | Ud | Material auxiliar para montaje y sujeción a la obra de los conductos semirrígidos, circulares, DucoFlex "DAIKIN", de 63 mm de diámetro exterior. (material) | 1.000 | 115.64 | 115.64 |
| mt42dai976c | m | Caño semirrígido circular, multicapa, con la superficie exterior corrugada y la interior lisa, de polietileno (PE), de 63 mm de diámetro exterior, DucoFlex "DAIKIN", con tratamientos antiestático y antibacteriano, suministrado en rollos de 50 m de longitud, con el precio incrementado el 10% en concepto de accesorios y piezas especiales. (material) | 1.000 | 2544.15 | 2544.15 |
| mo011 | h | Oficial montador. (mano de obra) | 0.082 | 12241.03 | 1003.76 |
| mo080 | h | Medio oficial montador. (mano de obra) | 0.041 | 8905.02 | 365.11 |
| % | % | Herramientas | 2 % | 4028.66 | 80.57 |
|  |  | Costes directos |  |  | 4109.23 |
