# Fancoil mural, sistema de dos caños

- Propiedad del archivo: CYPE Ingenieros S.A.
- Formato: FIEBDC-3/2016
- Programa: Generador de precios de la construcción. CYPE Ingenieros, S.A.
- Fecha: 16/05/2024
- Ámbito geográfico: Argentina
- Divisa: ARS
- Costes indirectos: 3 %
- Gastos generales: 13 %
- Beneficio industrial: 6 %
- IVA: 21 %

## I Instalaciones

### IC Calefacción, refrigeración, climatización y agua caliente sanitaria

#### ICF Unidades no autónomas para climatización

**ICF060** Ud Fancoil mural, sistema de dos caños.
Fancoil de pared, sistema de dos caños, modelo FWT02GT "DAIKIN", potencia frigorífica total 2,4 kW, potencia frigorífica sensible 1,85 kW (temperatura de bulbo seco del aire interior 27°C, temperatura de bulbo húmedo del aire interior 19°C, temperatura de entrada del agua 7°C, salto térmico 5°C), potencia calorífica 2,69 kW (temperatura de bulbo seco del aire interior 20°C, temperatura de entrada del agua 50°C), caudal de aire 442 m³/h, dimensiones 288x800x206 mm, peso 10 kg, potencia sonora 45 dBA, alimentación monofásica (230V/50Hz), con control automático de la dirección del flujo de aire y tres etapas de filtración del aire. Regulación: control remoto, modelo MERCA. Totalmente montado, conexionado y puesto en marcha por la empresa instaladora para la comprobación de su correcto funcionamiento.
Incluye: Replanteo de la unidad. Colocación y fijación de la unidad. Conexionado con las redes de conducción de agua, eléctrica y de recogida de condensados. Puesta en marcha.
Criterio de cómputo de proyecto: Número de unidades previstas, según documentación gráfica de Proyecto.
Criterio de cómputo de obra: Se medirá el número de unidades realmente ejecutadas según especificaciones de Proyecto.

| Código | Ud | Descripción | Rendimiento | Precio | Importe |
|---|---|---|---|---|---|
| mt42dai776a | Ud | Fancoil de pared, sistema de dos caños, modelo FWT02GT "DAIKIN", potencia frigorífica total 2,4 kW, potencia frigorífica sensible 1,85 kW (temperatura de bulbo seco del aire interior 27°C, temperatura de bulbo húmedo del aire interior 19°C, temperatura de entrada del agua 7°C, salto térmico 5°C), potencia calorífica 2,69 kW (temperatura de bulbo seco del aire interior 20°C, temperatura de entrada del agua 50°C), caudal de aire 442 m³/h, dimensiones 288x800x206 mm, peso 10 kg, potencia sonora 45 dBA, alimentación monofásica (230V/50Hz), con control automático de la dirección del flujo de aire y tres etapas de filtración del aire. (material) | 1 | 177975.74 | 177975.740 |
| mt42dai868j | Ud | Control remoto, modelo MERCA "DAIKIN". (material) | 1 | 67253.5 | 67253.500 |
| mt42dai900 | m | Cable bus de 2 hilos, de 0,5 mm² de sección por hilo (material) | 5 | 328.07 | 1640.350 |
| mt35aia090aa | m | Caño rígido de PVC, enchufable, curvable en caliente, de color negro, de 16 mm de diámetro nominal, para canalización fija en superficie. Resistencia a la compresión 1250 N, resistencia al impacto 2 julios, temperatura de trabajo -5°C hasta 60°C, con grado de protección IP547, propiedades eléctricas: aislante, no propagador de la llama. Incluso abrazaderas, elementos de sujeción y accesorios (curvas, manguitos, ramales a 90°, codos y curvas flexibles). (material) | 5 | 505.18 | 2525.900 |
| mt37sve010c | Ud | Válvula de esfera de latón niquelado para roscar de 3/4". (material) | 2 | 87.01 | 174.020 |
| mo005 | h | Oficial instalador de equipos de climatización. (mano de obra) | 2.918 | 12241.03 | 35719.326 |
| mo104 | h | Medio oficial instalador de equipos de climatización. (mano de obra) | 2.918 | 8888.07 | 25935.388 |
| % | % | Herramientas | 2 % | 311224.224 | 6224.484 |
|  |  | Costes directos |  |  | 317448.708 |

Residuos:
- colocación: mt42dai900 Cable bus de 2 hilos, de 0,5 mm² de sección por hilo; factor de residuo 0.0165111
- colocación: mt35aia090aa; factor de residuo 0.0275

## Recursos

**mt42dai900** m Cable bus de 2 hilos, de 0,5 mm² de sección por hilo
Datos técnicos: Coste energético 1.694 MJ; Emisión de CO2 0.087 kg; Código LER 17 04 11; Masa del elemento 0.045 kg; Volumen 0.00003 m3
Residuos:
- embalaje: re150101 Envases de papel y cartón. (componente de residuo); rendimiento 0.065 kg; Código LER 15 01 01; Masa del elemento 1 kg; Volumen 0.001333 m3

**mt35aia090aa** m Caño rígido de PVC
Datos técnicos: Coste energético 11.626 MJ; Emisión de CO2 0.577 kg; Código LER 17 02 03; Masa del elemento 0.12 kg; Volumen 0.0002 m3

**mt37sve010c** Ud Válvula de esfera de latón niquelado para roscar de 3/4"
Datos técnicos: Coste energético 720.409 MJ; Emisión de CO2 48.441 kg
Residuos:
- embalaje: re150101 Envases de papel y cartón; rendimiento 0.072 kg
