# Recuperador de calor aire-aire, con batería de expansión directa. Instalación en techo

- Propiedad del archivo: CYPE Ingenieros S.A.
- Formato: FIEBDC-3/2016
- Programa: Generador de precios de la construcción. CYPE Ingenieros, S.A.
- Fecha: 16/05/2024
- Ámbito geográfico: Argentina
- Divisa: ARS
- Costes indirectos: 3 %
- Gastos generales: 13 %
- Beneficio industrial: 6 %
- IVA: 21 %

## I Instalaciones

### IC Calefacción, refrigeración, climatización y agua caliente sanitaria

#### ICR Sistemas de conducción de aire

**ICR114** Ud Recuperador de calor aire-aire, con batería de expansión directa. Instalación en techo.
Recuperador entálpico aire-aire, modelo VAM500J8 "DAIKIN", eficiencia de recuperación calorífica a velocidad alta 82,5%, caudal de aire nominal a velocidad máxima 500 m³/h, presión de aire nominal a velocidad máxima 90 Pa, consumo eléctrico a velocidad alta 113 W, dimensiones 305x866x1113 mm, peso 46,5 kg, presión sonora a velocidad máxima 37,5 dBA, alimentación monofásica (230V/50Hz), con conexiones de 200 mm de diámetro, intercambiador de calor de alta eficiencia, prefiltros de aire, ventiladores con motor DC de 3 velocidades, con cambio de modo automático de operación de recuperación a free-cooling y posibilidad de control domótico. Accesorios: batería de expansión directa. Instalación en techo.
Incluye: Replanteo. Colocación y fijación. Conexionado y comprobación de su correcto funcionamiento.
Criterio de cómputo de proyecto: Número de unidades previstas, según documentación gráfica de Proyecto.
Criterio de cómputo de obra: Se medirá el número de unidades realmente ejecutadas según especificaciones de Proyecto.

| Código | Ud | Descripción | Rendimiento | Precio | Importe |
|---|---|---|---|---|---|
| mt42dai650m | Ud | Recuperador entálpico aire-aire, modelo VAM500J8 "DAIKIN", eficiencia de recuperación calorífica a velocidad alta 82,5%, caudal de aire nominal a velocidad máxima 500 m³/h, presión de aire nominal a velocidad máxima 90 Pa, consumo eléctrico a velocidad alta 113 W, dimensiones 305x866x1113 mm, peso 46,5 kg, presión sonora a velocidad máxima 37,5 dBA, alimentación monofásica (230V/50Hz), con conexiones de 200 mm de diámetro, intercambiador de calor de alta eficiencia, prefiltros de aire, ventiladores con motor DC de 3 velocidades, con cambio de modo automático de operación de recuperación a free-cooling y posibilidad de control domótico. (material) | 1 | 1117884.51 | 1117884.510 |
| mt42dai652e | Ud | Batería de expansión directa, modelo EKVDX32A "DAIKIN", potencia frigorífica 3,4 kW, potencia calorífica 4,2 kW, de 250x550x809 mm, peso 19 kg, para recuperador de calor aire-aire. (material) | 1 | 752911.22 | 752911.220 |
| mo005 | h | Oficial instalador de equipos de climatización. (mano de obra) | 0.817 | 12241.03 | 10000.922 |
| mo104 | h | Medio oficial instalador de equipos de climatización. (mano de obra) | 0.817 | 8888.07 | 7261.553 |
| % | % | Herramientas | 2 % | 1888058.205 | 37761.164 |
|  |  | Costes directos |  |  | 1925819.369 |
