# Equipo aire-agua, bomba de calor aerotérmica, para calefacción

- Propiedad del archivo: CYPE Ingenieros S.A.
- Formato: FIEBDC-3/2016
- Programa: Generador de precios de la construcción. CYPE Ingenieros, S.A.
- Fecha: 16/05/2024
- Ámbito geográfico: Argentina
- Divisa: ARS
- Costes indirectos: 3 %
- Gastos generales: 13 %
- Beneficio industrial: 6 %
- IVA: 21 %

## I Instalaciones

### IC Calefacción, refrigeración, climatización y agua caliente sanitaria

#### ICV Unidades centralizadas para calefacción, refrigeración, climatización y agua caliente sanitaria

**ICV047** Ud Equipo aire-agua, bomba de calor aerotérmica, para calefacción.
Equipo aire-agua bomba de calor aerotérmica, para calefacción, serie Altherma 3 H HT W (diseño mural), modelo RABH147 "DAIKIN", formado por unidad exterior, aire-agua, bomba de calor, modelo EPRA14DV37, para gas R-32, con compresor scroll, alimentación monofásica (230V/50Hz), potencia calorífica 7,92 kW, y consumo eléctrico 2,32 kW, con temperatura de bulbo seco del aire exterior 7°C y temperatura de salida del agua 45°C, potencia calorífica 5,69 kW, COP 4,67 y consumo eléctrico 1,22 kW, con temperatura de bulbo seco del aire exterior 7°C y temperatura de salida del agua 35°C, y, con temperatura de bulbo seco del aire exterior 35°C y temperatura de salida del agua 7°C, y, con temperatura de bulbo seco del aire exterior 35°C y temperatura de salida del agua 18°C, potencia sonora 56 dBA, dimensiones 1003x1270x533 mm, peso 151 kg, rango de funcionamiento de temperatura del aire exterior en calefacción desde -28 hasta 35°C, rango de funcionamiento de temperatura del aire exterior en producción de agua caliente sanitaria desde -28 hasta 35°C, rango de temperatura de salida de agua para calefacción desde 15 hasta 70°C, rango de temperatura de salida de agua caliente sanitaria desde 25 hasta 60°C, clase de eficiencia energética A+++; unidad interior, modelo ETBH16E6V7, dimensiones 840x440x390 mm, presión sonora 30 dBA, peso 38 kg, resistencia eléctrica de apoyo de 6 kW, de dos etapas, alimentación monofásica (230V/50Hz). Regulación: cronotermostato multifunción, modelo Madoka BRC1HHDW. Totalmente montada, conexionada y puesta en marcha por la empresa instaladora para la comprobación de su correcto funcionamiento.
Criterio de valoración económica: El precio no incluye los elementos antivibratorios de suelo.
Incluye: Replanteo de la unidad. Colocación y fijación de la unidad y sus accesorios. Conexionado con las redes de conducción de agua, eléctrica y de recogida de condensados. Puesta en marcha.
Criterio de cómputo de proyecto: Número de unidades previstas, según documentación gráfica de Proyecto.
Criterio de cómputo de obra: Se medirá el número de unidades realmente ejecutadas según especificaciones de Proyecto.

| Código | Ud | Descripción | Rendimiento | Precio | Importe |
|---|---|---|---|---|---|
| mt42dai343a | Ud | Unidad exterior, aire-agua, bomba de calor, modelo EPRA14DV37 "DAIKIN", para gas R-32, con compresor scroll, alimentación monofásica (230V/50Hz), potencia calorífica 7,92 kW, y consumo eléctrico 2,32 kW, con temperatura de bulbo seco del aire exterior 7°C y temperatura de salida del agua 45°C, potencia calorífica 5,69 kW, COP 4,67 y consumo eléctrico 1,22 kW, con temperatura de bulbo seco del aire exterior 7°C y temperatura de salida del agua 35°C, y, con temperatura de bulbo seco del aire exterior 35°C y temperatura de salida del agua 7°C, y, con temperatura de bulbo seco del aire exterior 35°C y temperatura de salida del agua 18°C, potencia sonora 56 dBA, dimensiones 1003x1270x533 mm, peso 151 kg, rango de funcionamiento de temperatura del aire exterior en calefacción desde -28 hasta 35°C, rango de funcionamiento de temperatura del aire exterior en producción de agua caliente sanitaria desde -28 hasta 35°C, rango de temperatura de salida de agua para calefacción desde 15 hasta 70°C, rango de temperatura de salida de agua caliente sanitaria desde 25 hasta 60°C, clase de eficiencia energética A+++. (material) | 1 | 2537589.64 | 2537589.640 |
| mt42dai396a | Ud | Unidad interior, modelo ETBH16E6V7 "DAIKIN", dimensiones 840x440x390 mm, presión sonora 30 dBA, peso 38 kg, resistencia eléctrica de apoyo de 6 kW, de dos etapas, alimentación monofásica (230V/50Hz). (material) | 1 | 1767865.05 | 1767865.050 |
| mt42dai513a | Ud | Cronotermostato multifunción, modelo Madoka BRC1HHDW "DAIKIN", color blanco, con programación semanal, gestión de la calefacción, la refrigeración y la producción de agua caliente sanitaria, ajuste de la temperatura de consigna, lectura de la temperatura del acumulador de agua caliente sanitaria y funciones avanzadas a través de App para smartphone con conectividad Bluetooth Low Energy (BLE). (material) | 1 | 85707.22 | 85707.220 |
| mt37sve010c | Ud | Válvula de esfera de latón niquelado para roscar de 3/4". (material) | 2 | 87.01 | 174.020 |
| mo005 | h | Oficial instalador de equipos de climatización. (mano de obra) | 2.513 | 12241.03 | 30761.708 |
| mo104 | h | Medio oficial instalador de equipos de climatización. (mano de obra) | 2.513 | 8888.07 | 22335.720 |
| % | % | Herramientas | 2 % | 4444433.358 | 88888.667 |
|  |  | Costes directos |  |  | 4533322.025 |

## Recursos

**mt42dai343a** Ud Unidad exterior
Datos técnicos: Coste energético 6610.829 MJ; Emisión de CO2 388.098 kg
Residuos:
- embalaje: re150101 Envases de papel y cartón. (componente de residuo); rendimiento 2.76 kg; Código LER 15 01 01; Masa del elemento 1 kg; Volumen 0.001333 m3
- embalaje: re170201 Madera. (componente de residuo); rendimiento 0.678 kg; Código LER 17 02 01; Masa del elemento 1 kg; Volumen 0.000909 m3

**mt37sve010c** Ud Válvula de esfera de latón niquelado para roscar de 3/4"
Datos técnicos: Coste energético 720.409 MJ; Emisión de CO2 48.441 kg
Residuos:
- embalaje: re150101 Envases de papel y cartón; rendimiento 0.072 kg
