# Sombrerete para cocina

- Propiedad del archivo: CYPE Ingenieros S.A.
- Formato: FIEBDC-3/2016
- Programa: Generador de precios de la construcción. CYPE Ingenieros, S.A.
- Fecha: 16/05/2024
- Ámbito geográfico: Argentina
- Divisa: ARS
- Costes indirectos: 3 %
- Gastos generales: 13 %
- Beneficio industrial: 6 %
- IVA: 21 %

## I Instalaciones

### IV Ventilación

#### IVK Ventilación adicional especifica en cocina para viviendas

**IVK040** Ud Sombrerete para cocina.
Sombrerete con caperuza rotativa, de chapa galvanizada, DucoFlex "DAIKIN", color gris oscuro, con malla de protección contra la entrada de hojas y pájaros, babero de plomo y cuello de conexión a conducto de 160 mm de diámetro interior.
Incluye: Replanteo. Colocación.
Criterio de cómputo de proyecto: Número de unidades previstas, según documentación gráfica de Proyecto.
Criterio de cómputo de obra: Se medirá el número de unidades realmente ejecutadas según especificaciones de Proyecto.

| Código | Ud | Descripción | Rendimiento | Precio | Importe |
|---|---|---|---|---|---|
| mt42dai986b | Ud | Sombrerete con caperuza rotativa, de chapa galvanizada, DucoFlex "DAIKIN", color gris oscuro, con malla de protección contra la entrada de hojas y pájaros, babero de plomo y cuello de conexión a conducto de 160 mm de diámetro interior. (material) | 1 | 68893.84 | 68893.840 |
| mo011 | h | Oficial montador. (mano de obra) | 0.181 | 12241.03 | 2215.626 |
| mo080 | h | Medio oficial montador. (mano de obra) | 0.09 | 8905.02 | 801.452 |
| % | % | Herramientas | 2 % | 71910.918 | 1438.218 |
|  |  | Costes directos |  |  | 73349.136 |
