# Caja de distribución para ventilación

- Propiedad del archivo: CYPE Ingenieros S.A.
- Formato: FIEBDC-3/2016
- Programa: Generador de precios de la construcción. CYPE Ingenieros, S.A.
- Fecha: 16/05/2024
- Ámbito geográfico: Argentina
- Divisa: ARS
- Costes indirectos: 3 %
- Gastos generales: 13 %
- Beneficio industrial: 6 %
- IVA: 21 %

## I Instalaciones

### IV Ventilación

#### IVM Ventilación mecánica

**IVM018** Ud Caja de distribución para ventilación.
Caja de distribución para ventilación, de techo, DucoFlex "DAIKIN", de 560x133x530 mm, con conexión de entrada de 180 mm de diámetro, 2 conexiones de salida de sección oblonga de 163x68 mm y 12 conexiones de salida de 63 mm de diámetro. Incluso elementos para suspensión del techo.
Incluye: Replanteo. Colocación y fijación de la caja de distribución. Conexionado de los conductos.
Criterio de cómputo de proyecto: Número de unidades previstas, según documentación gráfica de Proyecto.
Criterio de cómputo de obra: Se medirá el número de unidades realmente ejecutadas según especificaciones de Proyecto.

| Código | Ud | Descripción | Rendimiento | Precio | Importe |
|---|---|---|---|---|---|
| mt42dai980a | Ud | Caja de distribución para ventilación, de techo, DucoFlex "DAIKIN", de 560x133x530 mm, con conexión de entrada de 180 mm de diámetro, 2 conexiones de salida de sección oblonga de 163x68 mm y 12 conexiones de salida de 63 mm de diámetro. (material) | 1 | 105801.25 | 105801.250 |
| mt42www090 | Ud | Kit de soportes para suspensión del techo, formado por cuatro varillas roscadas de acero galvanizado, con sus tarugos, tuercas y arandelas correspondientes. (material) | 1 | 9021.81 | 9021.810 |
| mo005 | h | Oficial instalador de equipos de climatización. (mano de obra) | 0.175 | 12241.03 | 2142.180 |
| mo104 | h | Medio oficial instalador de equipos de climatización. (mano de obra) | 0.175 | 8888.07 | 1555.412 |
| % | % | Herramientas | 2 % | 118520.652 | 2370.413 |
|  |  | Costes directos |  |  | 120891.065 |
