# Grupo de presión doméstico

- Propiedad del archivo: CYPE INGENIEROS, S.A.
- Formato: FIEBDC-3/2002
- Ámbito geográfico: Argentina
- Divisa: ARS
- Costes indirectos: 3.00 %
- Gastos generales: 13.00 %
- Beneficio industrial: 6.00 %
- IVA: 21.00 %

## I Instalaciones

### IF Plomería

#### IFD Tanques/cisternas/grupos de presión

**IFD005** Ud Grupo de presión doméstico.
Grupo de presión doméstico, modelo COMPACT AM/10G "EBARA", para suministro de agua en aspiración con carga, formado por: electrobomba centrífuga multietapa horizontal, COMPACT AM/10, con una potencia de 0,75 kW, para una presión máxima de trabajo de 10 bar, temperatura máxima del líquido conducido 35°C, cuerpo de impulsión y soporte de hierro fundido, camisa externa de acero inoxidable AISI 304, impulsor y difusor de tecnopolímero, eje de acero inoxidable AISI 416, cierre mecánico de carbón/cerámica/NBR, motor asíncrono de 2 polos, aislamiento clase F, protección IP44, para alimentación monofásica a 230 V a 230 V y 50 Hz de frecuencia, condensador y protección termoamperimétrica de rearme automático incorporados, con regulación automática de presión mediante presurizador electrónico Watercontrol, y cable eléctrico de conexión con tomacorriente tipo shuko. Incluso caños entre los distintos elementos y accesorios. Totalmente montado, conexionado y puesto en marcha por la empresa instaladora para la comprobación de su correcto funcionamiento. Sin incluir la instalación eléctrica.
Incluye: Replanteo. Colocación y fijación del grupo de presión. Colocación y fijación de cañerías y accesorios. Conexionado. Puesta en marcha.
Criterio de cómputo de proyecto: Número de unidades previstas, según documentación gráfica de Proyecto.
Criterio de cómputo de obra: Se medirá el número de unidades realmente ejecutadas según especificaciones de Proyecto.

| Código | Ud | Descripción | Rendimiento | Precio | Importe |
|---|---|---|---|---|---|
| mt37bce140qa | Ud | Grupo de presión doméstico, modelo COMPACT AM/10G "EBARA", para suministro de agua en aspiración con carga, formado por: electrobomba centrífuga multietapa horizontal, COMPACT AM/10, con una potencia de 0,75 kW, para una presión máxima de trabajo de 10 bar, temperatura máxima del líquido conducido 35°C, cuerpo de impulsión y soporte de hierro fundido, camisa externa de acero inoxidable AISI 304, impulsor y difusor de tecnopolímero, eje de acero inoxidable AISI 416, cierre mecánico de carbón/cerámica/NBR, motor asíncrono de 2 polos, aislamiento clase F, protección IP44, para alimentación monofásica a 230 V a 230 V y 50 Hz de frecuencia, condensador y protección termoamperimétrica de rearme automático incorporados, con regulación automática de presión mediante presurizador electrónico Watercontrol, y cable eléctrico de conexión con tomacorriente tipo shuko. (material) | 1.000 | 6313.80 | 6313.80 |
| mt37sve010d | Ud | Válvula de esfera de latón niquelado para roscar de 1". (material) | 2.000 | 144.79 | 289.58 |
| mt37svr010c | Ud | Válvula de retención de latón para roscar de 1". (material) | 1.000 | 96.26 | 96.26 |
| mt37www050c | Ud | Manguito antivibración, de goma, con rosca de 1", para una presión máxima de trabajo de 10 bar. (material) | 1.000 | 294.13 | 294.13 |
| mt37www010 | Ud | Material auxiliar para instalaciones de plomería. (material) | 1.000 | 16.68 | 16.68 |
| mo008 | h | Oficial plomero. (mano de obra) | 5.268 | 12241.03 | 64485.75 |
| mo107 | h | Medio oficial plomero. (mano de obra) | 2.634 | 8888.07 | 23411.18 |
| % | % | Herramientas | 4 % | 94907.38 | 3796.30 |
|  |  | Costes directos |  |  | 98703.68 |
