# Excavación de zanjas, con medios manuales

- Propiedad del archivo: CYPE INGENIEROS, S.A.
- Formato: FIEBDC-3/2002
- Ámbito geográfico: Argentina
- Divisa: ARS
- Costes indirectos: 3.00 %
- Gastos generales: 13.00 %
- Beneficio industrial: 6.00 %
- IVA: 21.00 %

## A Acondicionamiento del terreno

### AC Movimiento de tierras en obra civil

#### ACE Excavaciones

**ACE041** m³ Excavación de zanjas, con medios manuales.
Excavación de zanjas en tierra blanda, de hasta 1,25 m de profundidad máxima, con medios manuales, y carga manual a camión.
Criterio de valoración económica: El precio no incluye el transporte de los materiales excavados.
Incluye: Replanteo en el terreno. Situación de los puntos topográficos. Excavación en sucesivas franjas horizontales y extracción de tierras. Carga manual a camión de los materiales excavados.
Criterio de cómputo de proyecto: Volumen medido sobre las secciones teóricas de la excavación, según documentación gráfica de Proyecto.
Criterio de cómputo de obra: Se medirá el volumen teórico ejecutado según especificaciones de Proyecto, sin incluir los incrementos por excesos de excavación no autorizados, ni el relleno necesario para reconstruir la sección teórica por defectos imputables al Contratista. Se medirá la excavación una vez realizada y antes de que sobre ella se efectúe ningún tipo de relleno. Si el Contratista cerrase la excavación antes de conformada el cómputo, se entenderá que se aviene a lo que unilateralmente determine el director de la ejecución de la obra.

| Código | Ud | Descripción | Rendimiento | Precio | Importe |
|---|---|---|---|---|---|
| mo087 | h | Medio oficial albañil especializado en trabajos de mampostería de obra civil. (mano de obra) | 3.253 | 8905.02 | 28968.03 |
| % | % | Herramientas | 2 % | 28968.03 | 579.36 |
|  |  | Costes directos |  |  | 29547.39 |
