# Excavación de pequeñas zanjas para alojamiento de la red de riego

- Propiedad del archivo: CYPE INGENIEROS, S.A.
- Formato: FIEBDC-3/2002
- Ámbito geográfico: Argentina
- Divisa: ARS
- Costes indirectos: 3.00 %
- Gastos generales: 13.00 %
- Beneficio industrial: 6.00 %
- IVA: 21.00 %

## A Acondicionamiento del terreno

### AC Movimiento de tierras en obra civil

#### ACE Excavaciones

**ACE100** m Excavación de pequeñas zanjas para alojamiento de la red de riego.
Excavación de zanjas para alojamiento de la red de riego, de hasta 20 cm de ancho y 50 cm de profundidad, con medios mecánicos y tapado manual de la misma.
Incluye: Replanteo en el terreno. Situación de los puntos topográficos. Excavación en sucesivas franjas horizontales y extracción de tierras.
Criterio de cómputo de proyecto: Longitud medida según documentación gráfica de Proyecto.
Criterio de cómputo de obra: Se medirá la longitud realmente ejecutada según especificaciones de Proyecto.

| Código | Ud | Descripción | Rendimiento | Precio | Importe |
|---|---|---|---|---|---|
| mq09zan010 | h | Zanjadora equipada con cadena de cuchillas, de 12 kW. (maquinaria) | 0.066 | 21555.62 | 1422.67 |
| mo040 | h | Oficial jardinero. (mano de obra) | 0.012 | 33952.66 | 407.43 |
| mo086 | h | Medio oficial jardinero. (mano de obra) | 0.071 | 25378.93 | 1801.90 |
| % | % | Herramientas | 2 % | 3632.00 | 72.64 |
|  |  | Costes directos |  |  | 3704.64 |
