# Relleno localizado con material de drenaje

- Propiedad del archivo: CYPE INGENIEROS, S.A.
- Formato: FIEBDC-3/2002
- Ámbito geográfico: Argentina
- Divisa: ARS
- Costes indirectos: 3.00 %
- Gastos generales: 13.00 %
- Beneficio industrial: 6.00 %
- IVA: 21.00 %

## A Acondicionamiento del terreno

### AU Drenajes

#### AUR Rellenos

**AUR030** m³ Relleno localizado con material de drenaje.
Relleno localizado con grava filtrante sin clasificar, bajo fundación, para drenaje del agua procedente del lateral de la excavación y/o de la parte inferior de la misma, y compactación en tongadas sucesivas de 20 cm de espesor máximo con bandeja vibrante de guiado manual.
Criterio de valoración económica: El precio no incluye los drenes lineales.
Incluye: Descarga a pie de tajo de los agregados a utilizar en los trabajos de relleno. Replanteo general y de niveles. Extendido del material de relleno en tongadas de espesor uniforme. Humectación o desecación de cada tongada. Compactación.
Criterio de cómputo de proyecto: Volumen medido sobre los planos de perfiles transversales del Proyecto, que definen el movimiento de tierras a realizar en obra.
Criterio de cómputo de obra: Se medirá, en perfil compactado, el volumen realmente ejecutado según especificaciones de Proyecto, sin incluir los incrementos por excesos de excavación no autorizados.

| Código | Ud | Descripción | Rendimiento | Precio | Importe |
|---|---|---|---|---|---|
| mt01ard030b | t | Grava filtrante sin clasificar. (material) | 1.500 | 231.63 | 347.45 |
| mt08aaa010a | m³ | Agua. (material) | 0.008 | 18.92 | 0.15 |
| mq01pan070b | h | Mini pala cargadora sobre neumáticos, de 52 kW/1 m³ kW. (maquinaria) | 0.028 | 9406.09 | 263.37 |
| mq02rod010d | h | Bandeja vibrante de guiado manual, de 300 kg, ancho de trabajo 70 cm, reversible. (maquinaria) | 0.391 | 1829.12 | 715.19 |
| mo113 | h | Ayudante de albañil especializado en trabajos de mampostería. (mano de obra) | 0.422 | 8579.62 | 3620.60 |
| % | % | Herramientas | 2 % | 4946.76 | 98.94 |
|  |  | Costes directos |  |  | 5045.70 |
