# Tasa de colado por entrega de bidón con residuos peligrosos a gestor autorizado

- Propiedad del archivo: CYPE INGENIEROS, S.A.
- Formato: FIEBDC-3/2002
- Ámbito geográfico: Argentina
- Divisa: ARS
- Costes indirectos: 3.00 %
- Gastos generales: 13.00 %
- Beneficio industrial: 6.00 %
- IVA: 21.00 %

## G Gestión de residuos

### GE Gestión de residuos peligrosos

#### GEC Entrega de residuos peligrosos a gestor autorizado

**GEC010** Ud Tasa de colado por entrega de bidón con residuos peligrosos a gestor autorizado.
Tasa de colado por entrega a gestor autorizado de residuos peligrosos, de bidón de 1000 litros de capacidad con vidrio, plástico y madera que contienen sustancias peligrosas o están contaminados por ellas procedentes de la construcción o demolición.
Criterio de valoración económica: El precio no incluye el recipiente ni el transporte.
Criterio de cómputo de proyecto: Número de unidades previstas, según documentación gráfica de Proyecto.
Criterio de cómputo de obra: Se medirá el número de unidades realmente entregadas según especificaciones de Proyecto.

| Código | Ud | Descripción | Rendimiento | Precio | Importe |
|---|---|---|---|---|---|
| mt08grg030ce | Ud | Tasa de colado por entrega a gestor autorizado de residuos peligrosos de bidón de 1000 litros de capacidad, con vidrio, plástico y madera que contienen sustancias peligrosas o están contaminados por ellas procedentes de la construcción o demolición. (material) | 1.000 | 1688.75 | 1688.75 |
| % | % | Herramientas | 2 % | 1688.75 | 33.78 |
|  |  | Costes directos |  |  | 1722.53 |
