# Caño de fundición dúctil

- Propiedad del archivo: CYPE INGENIEROS, S.A.
- Formato: FIEBDC-3/2002
- Ámbito geográfico: Argentina
- Divisa: ARS
- Costes indirectos: 3.00 %
- Gastos generales: 13.00 %
- Beneficio industrial: 6.00 %
- IVA: 21.00 %

## I Instalaciones

### IU Urbanas

#### IUA Redes de agua potable

**IUA010** m Caño de fundición dúctil.
Caño de fundición dúctil para unión por tomacorriente y caña, con junta elastomérica estándar, de 600 mm de diámetro nominal. Incluso juntas de goma y lubricante para montaje.
Criterio de valoración económica: El precio incluye los equipos y la maquinaria necesarios para el desplazamiento y la disposición en obra de los elementos.
Incluye: Replanteo del recorrido de la cañería. Descenso y colocación de los caños en el fondo de la zanja. Montaje, conexionado y comprobación de su correcto funcionamiento.
Criterio de cómputo de proyecto: Longitud medida según documentación gráfica de Proyecto.
Criterio de cómputo de obra: Se medirá la longitud realmente ejecutada según especificaciones de Proyecto.

| Código | Ud | Descripción | Rendimiento | Precio | Importe |
|---|---|---|---|---|---|
| mt37tfd010ma | m | Caño de fundición dúctil para unión por tomacorriente y caña, con junta elastomérica estándar, de 600 mm de diámetro nominal. (material) | 1.000 | 3008.00 | 3008.00 |
| mt11ade100a | kg | Lubricante para unión mediante junta elástica de caños y accesorios. (material) | 0.012 | 258.36 | 3.10 |
| mq04cag010a | h | Camión con grúa de hasta 6 t. (maquinaria) | 0.022 | 14154.93 | 311.41 |
| mo008 | h | Oficial plomero. (mano de obra) | 0.065 | 12241.03 | 795.67 |
| mo107 | h | Medio oficial plomero. (mano de obra) | 0.065 | 8888.07 | 577.72 |
| % | % | Herramientas | 2 % | 4695.90 | 93.92 |
|  |  | Costes directos |  |  | 4789.82 |
