# Válvula de retención

- Propiedad del archivo: CYPE INGENIEROS, S.A.
- Formato: FIEBDC-3/2002
- Ámbito geográfico: Argentina
- Divisa: ARS
- Costes indirectos: 3.00 %
- Gastos generales: 13.00 %
- Beneficio industrial: 6.00 %
- IVA: 21.00 %

## I Instalaciones

### IU Urbanas

#### IUA Redes de agua potable

**IUA103** Ud Válvula de retención.
Válvula de retención de doble clapeta, con cuerpo de hierro fundido y clapeta, eje y resorte de acero inoxidable, DN 40 mm, PN 16 atm. Incluso elementos de montaje y accesorios necesarios para su correcto funcionamiento.
Incluye: Replanteo. Colocación. Conexionado y comprobación de su correcto funcionamiento.
Criterio de cómputo de proyecto: Número de unidades previstas, según documentación gráfica de Proyecto.
Criterio de cómputo de obra: Se medirá el número de unidades realmente ejecutadas según especificaciones de Proyecto.

| Código | Ud | Descripción | Rendimiento | Precio | Importe |
|---|---|---|---|---|---|
| mt37svr020b | Ud | Válvula de retención de doble clapeta, con cuerpo de hierro fundido y clapeta, eje y resorte de acero inoxidable, DN 40 mm, PN 16 atm. (material) | 1.000 | 509.11 | 509.11 |
| mt37www010 | Ud | Material auxiliar para instalaciones de plomería. (material) | 1.000 | 21.95 | 21.95 |
| mo008 | h | Oficial plomero. (mano de obra) | 0.214 | 34893.33 | 7467.17 |
| mo107 | h | Medio oficial plomero. (mano de obra) | 0.214 | 25332.66 | 5421.19 |
| % | % | Herramientas | 2 % | 13419.42 | 268.39 |
|  |  | Costes directos |  |  | 13687.81 |
