# Accesorio de fusión para caño de polietileno

- Propiedad del archivo: CYPE INGENIEROS, S.A.
- Formato: FIEBDC-3/2002
- Ámbito geográfico: Argentina
- Divisa: ARS
- Costes indirectos: 3.00 %
- Gastos generales: 13.00 %
- Beneficio industrial: 6.00 %
- IVA: 21.00 %

## I Instalaciones

### IU Urbanas

#### IUA Redes de agua potable

**IUA026** Ud Accesorio de fusión para caño de polietileno.
Codo 45° de polietileno, para unión por electrofusión, de 32 mm de diámetro nominal, PN=16 atm.
Incluye: Replanteo. Montaje y conexionado.
Criterio de cómputo de proyecto: Número de unidades previstas, según documentación gráfica de Proyecto.
Criterio de cómputo de obra: Se medirá el número de unidades realmente ejecutadas según especificaciones de Proyecto.

| Código | Ud | Descripción | Rendimiento | Precio | Importe |
|---|---|---|---|---|---|
| mt37tpb212aa | Ud | Codo 45° de polietileno, para unión por electrofusión, de 32 mm de diámetro nominal, PN=16 atm. (material) | 1.000 | 222.95 | 222.95 |
| mo008 | h | Oficial plomero. (mano de obra) | 0.119 | 12241.03 | 1456.68 |
| mo107 | h | Medio oficial plomero. (mano de obra) | 0.119 | 8888.07 | 1057.68 |
| % | % | Herramientas | 2 % | 2737.31 | 54.75 |
|  |  | Costes directos |  |  | 2792.06 |
