# Cuneta prefabricada

- Propiedad del archivo: CYPE INGENIEROS, S.A.
- Formato: FIEBDC-3/2002
- Ámbito geográfico: Argentina
- Divisa: ARS
- Costes indirectos: 3.00 %
- Gastos generales: 13.00 %
- Beneficio industrial: 6.00 %
- IVA: 21.00 %

## I Instalaciones

### IU Urbanas

#### IUD Redes y sistemas de drenaje

**IUD020** m Cuneta prefabricada.
Formación de cuneta mediante piezas prefabricadas de hormigón de sección trapezoidal, de 30/20x22x100 cm, unidas mediante junta machihembrada, colocadas sobre solera de hormigón masivo H-20, clase de exposición ambiental A1, tamaño máximo del agregado 19,0 mm, consistencia plástica de 15 cm de espesor, recibidas con mortero de cemento, confeccionado en obra, dosificación 1:6. Incluso preparación de la superficie de apoyo del hormigón y rejuntado de las piezas con lechada de cemento. Sin incluir la preparación de la capa base existente.
Incluye: Preparación y limpieza de la superficie soporte. Formación de solera. Replanteo y trazado de la cuneta. Montaje de las piezas prefabricadas. Sellado de juntas en las uniones entre piezas.
Criterio de cómputo de proyecto: Longitud medida en proyección horizontal, según documentación gráfica de Proyecto.
Criterio de cómputo de obra: Se medirá, en proyección horizontal, la longitud realmente ejecutada según especificaciones de Proyecto.

| Código | Ud | Descripción | Rendimiento | Precio | Importe |
|---|---|---|---|---|---|
| mt10hmf080Ff | m³ | Hormigón masivo H-20, clase de exposición ambiental A1, tamaño máximo del agregado 19 mm, consistencia plástica, elaborado, según CIRSOC 201 2005. (material) | 0.045 | 2395.89 | 107.82 |
| mt11cun010a | Ud | Cuneta prefabricada de hormigón de sección trapezoidal, para recogida de aguas, de 30/20x22x100 cm, con junta machihembrada. (material) | 1.000 | 177.33 | 177.33 |
| mt08aaa010a | m³ | Agua. (material) | 0.006 | 18.92 | 0.11 |
| mt01arg005a | t | Arena de cantera, para mortero preparado en obra. (material) | 0.008 | 220.14 | 1.76 |
| mt08cem000g | kg | Cemento gris en sacos. (material) | 1.250 | 3.63 | 4.54 |
| mt09lec020a | m³ | Lechada de cemento CEM II/B-P 32,5 N 1/2. (material) | 0.001 | 1698.34 | 1.70 |
| mq02rod010d | h | Bandeja vibrante de guiado manual, de 300 kg, ancho de trabajo 70 cm, reversible. (maquinaria) | 0.088 | 1829.12 | 160.96 |
| mq01exc010a | h | Retroexcavadora sobre cadenas, de 85 kW. (maquinaria) | 0.055 | 14026.12 | 771.44 |
| mq04cag010a | h | Camión con grúa de hasta 6 t. (maquinaria) | 0.011 | 14154.93 | 155.70 |
| mq06hor010 | h | Hormigonera eléctrica con una capacidad de amasado de 160 l. (maquinaria) | 0.006 | 881.74 | 5.29 |
| au00auh020 |  | Canaleta para colado del hormigón. | 1.000 | 0.00 | 0.00 |
| au00auh040 |  | Vibrador de hormigón, eléctrico. | 1.000 | 0.00 | 0.00 |
| mo041 | h | Oficial albañil especializado en trabajos de mampostería de obra civil. (mano de obra) | 0.229 | 11912.66 | 2728.00 |
| mo087 | h | Medio oficial albañil especializado en trabajos de mampostería de obra civil. (mano de obra) | 0.276 | 8905.02 | 2457.79 |
| % | % | Herramientas | 2 % | 6572.44 | 131.45 |
|  |  | Costes directos |  |  | 6703.89 |
