# Cámara de inspección para líneas subterráneas de alta tensión

- Propiedad del archivo: CYPE INGENIEROS, S.A.
- Formato: FIEBDC-3/2002
- Ámbito geográfico: Argentina
- Divisa: ARS
- Costes indirectos: 3.00 %
- Gastos generales: 13.00 %
- Beneficio industrial: 6.00 %
- IVA: 21.00 %

## I Instalaciones

### IU Urbanas

#### IUM Líneas subterráneas de alta tensión

**IUM005** Ud Cámara de inspección para líneas subterráneas de alta tensión.
Cámara de inspección prefabricada de hormigón, sin fondo, de 81,5x90,5x80 cm de medidas interiores y 8 cm de espesor de pared, entrada de 53,5x62,5 cm, con paredes rebajadas para la entrada de caños, capaz de soportar una carga de 400 kN, con marco de acero galvanizado y tapa de hormigón armado, de 64x74x8 cm, carga de rotura 400 kN, para líneas subterráneas de alta tensión.
Criterio de valoración económica: El precio no incluye la excavación ni el relleno del trasdós.
Incluye: Replanteo. Colocación de la cámara de inspección prefabricada. Ejecución de taladros para conexionado de caños. Conexionado de los caños a la cámara de inspección. Colocación del marco y la tapa.
Criterio de cómputo de proyecto: Número de unidades previstas, según documentación gráfica de Proyecto.
Criterio de cómputo de obra: Se medirá el número de unidades realmente ejecutadas según especificaciones de Proyecto.

| Código | Ud | Descripción | Rendimiento | Precio | Importe |
|---|---|---|---|---|---|
| mt35arg010a | Ud | Cámara de inspección prefabricada de hormigón, sin fondo, de 81,5x90,5x80 cm de medidas interiores y 8 cm de espesor de pared, entrada de 53,5x62,5 cm, con paredes rebajadas para la entrada de caños, capaz de soportar una carga de 400 kN, para líneas eléctricas subterráneas. (material) | 1.000 | 28563.00 | 28563.00 |
| mt35arg015b | Ud | Marco de acero galvanizado y tapa de hormigón armado, de 64x74x8 cm, carga de rotura 400 kN. (material) | 1.000 | 22431.14 | 22431.14 |
| mo020 | h | Oficial albañil especializado en trabajos de mampostería. (mano de obra) | 0.594 | 11912.66 | 7076.12 |
| mo077 | h | Medio oficial albañil especializado en trabajos de mampostería. (mano de obra) | 0.594 | 8905.02 | 5289.58 |
| % | % | Herramientas | 2 % | 63359.84 | 1267.20 |
|  |  | Costes directos |  |  | 64627.04 |
