# Preinstalación de medidor de riego

- Propiedad del archivo: CYPE INGENIEROS, S.A.
- Formato: FIEBDC-3/2002
- Ámbito geográfico: Argentina
- Divisa: ARS
- Costes indirectos: 3.00 %
- Gastos generales: 13.00 %
- Beneficio industrial: 6.00 %
- IVA: 21.00 %

## I Instalaciones

### IU Urbanas

#### IUR Redes de riego

**IUR040** Ud Preinstalación de medidor de riego.
Preinstalación de medidor de riego de 2" DN 50 mm, colocado en hornacina, conectado al ramal de acometida y al ramal de abastecimiento y distribución, formada por dos llaves de corte de compuerta de latón fundido; grifo de purga y válvula de retención. Incluso marco y tapa de fundición dúctil para registro y demás material auxiliar. Totalmente montada, conexionada y probada.
Criterio de valoración económica: El precio no incluye el medidor.
Incluye: Replanteo. Colocación y fijación de accesorios y piezas especiales.
Criterio de cómputo de proyecto: Número de unidades previstas, según documentación gráfica de Proyecto.
Criterio de cómputo de obra: Se medirá el número de unidades realmente ejecutadas según especificaciones de Proyecto.

| Código | Ud | Descripción | Rendimiento | Precio | Importe |
|---|---|---|---|---|---|
| mt37svc010o | Ud | Válvula de compuerta de latón fundido, para roscar, de 2". (material) | 2.000 | 350.97 | 701.94 |
| mt37sgl010c | Ud | Grifo de purga de 25 mm. (material) | 1.000 | 78.67 | 78.67 |
| mt37svr010f | Ud | Válvula de retención de latón para roscar de 2". (material) | 1.000 | 325.69 | 325.69 |
| mt37aar010c | Ud | Marco y tapa de fundición dúctil de 50x50 cm, según Compañía Suministradora. (material) | 1.000 | 473.31 | 473.31 |
| mt37www010 | Ud | Material auxiliar para instalaciones de plomería. (material) | 1.000 | 16.59 | 16.59 |
| mo008 | h | Oficial plomero. (mano de obra) | 1.425 | 12241.03 | 17443.47 |
| mo107 | h | Medio oficial plomero. (mano de obra) | 0.712 | 8888.07 | 6328.31 |
| % | % | Herramientas | 4 % | 25367.98 | 1014.72 |
|  |  | Costes directos |  |  | 26382.70 |
