# Aspersor

- Propiedad del archivo: CYPE INGENIEROS, S.A.
- Formato: FIEBDC-3/2002
- Ámbito geográfico: Argentina
- Divisa: ARS
- Costes indirectos: 3.00 %
- Gastos generales: 13.00 %
- Beneficio industrial: 6.00 %
- IVA: 21.00 %

## I Instalaciones

### IU Urbanas

#### IUR Redes de riego

**IUR060** Ud Aspersor.
Aspersor aéreo de giro por impacto, de latón, con arco ajustable, radio de 10 a 37 m regulable con tornillo, conexión de 1" de diámetro. Incluso accesorios de conexión a la cañería de abastecimiento y distribución. Totalmente montado, conexionado y probado.
Incluye: Instalación en el terreno y conexión hidráulica a la cañería de abastecimiento y distribución. Limpieza hidráulica de la unidad. Ajuste del caudal de agua.
Criterio de cómputo de proyecto: Número de unidades previstas, según documentación gráfica de Proyecto.
Criterio de cómputo de obra: Se medirá el número de unidades realmente ejecutadas según especificaciones de Proyecto.

| Código | Ud | Descripción | Rendimiento | Precio | Importe |
|---|---|---|---|---|---|
| mt48asp010c | Ud | Aspersor aéreo de giro por impacto, de latón, con arco ajustable, radio de 10 a 37 m regulable con tornillo, conexión de 1" de diámetro, intervalo de presiones recomendado de 3,5 a 6 bar. (material) | 1.000 | 1091.19 | 1091.19 |
| mt37tpj023dc | Ud | Collarín de toma de PP con dos tornillos, para caño de 40 mm de diámetro exterior, con toma para conexión roscada de 1" de diámetro, PN=16 atm, con juntas elásticas de EPDM, según ISO 15874-3. (material) | 1.000 | 37.81 | 37.81 |
| mt48wwg200c | Ud | Cañería de longitud regulable con dos codos articulados en sus extremos, de 1" de diámetro. (material) | 1.000 | 381.53 | 381.53 |
| mo008 | h | Oficial plomero. (mano de obra) | 0.142 | 12241.03 | 1738.23 |
| mo107 | h | Medio oficial plomero. (mano de obra) | 0.142 | 8888.07 | 1262.11 |
| % | % | Herramientas | 2 % | 4510.87 | 90.22 |
|  |  | Costes directos |  |  | 4601.09 |
