# Canalización subterránea de telecomunicaciones, de caño rígido

- Propiedad del archivo: CYPE INGENIEROS, S.A.
- Formato: FIEBDC-3/2002
- Ámbito geográfico: Argentina
- Divisa: ARS
- Costes indirectos: 3.00 %
- Gastos generales: 13.00 %
- Beneficio industrial: 6.00 %
- IVA: 21.00 %

## I Instalaciones

### IU Urbanas

#### IUT Redes de telecomunicaciones

**IUT030** m Canalización subterránea de telecomunicaciones, de caño rígido.
Canalización subterránea de telecomunicaciones formada por 8 caños rígidos de PVC-U, de 63 mm de diámetro y 1,2 mm de espesor y soporte separador cada 70 cm de longitud, ejecutada en zanja, con los caños embebidos en un prisma de hormigón masivo H-20, clase de exposición ambiental A1, tamaño máximo del agregado 19,0 mm, consistencia muy plástica con 6 cm de recubrimiento superior e inferior y 5,5 cm de recubrimiento lateral, sin incluir la excavación ni el posterior relleno de la zanja. Incluso colado y compactación del hormigón para la formación del prisma de hormigón masivo e hilo guía. Totalmente montada.
Incluye: Replanteo y trazado de la zanja. Refinado de fondos y laterales a mano, con extracción de las tierras. Presentación en seco de los caños. Colocación del hilo guía. Colocación de los caños. Colado y compactación del hormigón para formación del prisma.
Criterio de cómputo de proyecto: Longitud medida en proyección horizontal, según documentación gráfica de Proyecto.
Criterio de cómputo de obra: Se medirá, en proyección horizontal, la longitud realmente ejecutada según especificaciones de Proyecto.

| Código | Ud | Descripción | Rendimiento | Precio | Importe |
|---|---|---|---|---|---|
| mt35tpe010d | m | Caño rígido de PVC-U, de 63 mm de diámetro y 1,2 mm de espesor, suministrado en barras de 6 m de longitud. (material) | 8.400 | 815.68 | 6851.71 |
| mt40iva040e | Ud | Soporte separador de polipropileno para 8 caños rígidos de PVC de 63 mm de diámetro. (material) | 1.430 | 265.10 | 379.09 |
| mt40iva030 | m | Hilo guía de polipropileno de 3 mm de diámetro. (material) | 9.200 | 69.33 | 637.84 |
| mt10hmf080Fe | m³ | Hormigón masivo H-20, clase de exposición ambiental A1, tamaño máximo del agregado 19 mm, consistencia muy plástica, elaborado, según CIRSOC 201 2005. (material) | 0.080 | 2403.24 | 192.26 |
| au00auh040 |  | Vibrador de hormigón, eléctrico. | 1.000 | 0.00 | 0.00 |
| mo020 | h | Oficial albañil especializado en trabajos de mampostería. (mano de obra) | 1.425 | 11912.66 | 16975.54 |
| mo113 | h | Ayudante de albañil especializado en trabajos de mampostería. (mano de obra) | 1.425 | 8579.62 | 12225.96 |
| % | % | Herramientas | 2 % | 37262.40 | 745.25 |
|  |  | Costes directos |  |  | 38007.65 |
