# Despedregado del terreno

- Propiedad del archivo: CYPE INGENIEROS, S.A.
- Formato: FIEBDC-3/2002
- Ámbito geográfico: Argentina
- Divisa: ARS
- Costes indirectos: 3.00 %
- Gastos generales: 13.00 %
- Beneficio industrial: 6.00 %
- IVA: 21.00 %

## J Jardinería

### JA Preparación del terreno

#### JAB Acondicionamiento físico

**JAB010** m² Despedregado del terreno.
Despedregado del terreno suelto con la presencia de piedras en un 40% de su superficie, con medios manuales.
Criterio de valoración económica: El precio no incluye el transporte.
Incluye: Recogida de piedras. Acopio de piedras. Carga de las piedras sobre camión o contenedor.
Criterio de cómputo de proyecto: Superficie medida en proyección horizontal, según documentación gráfica de Proyecto.
Criterio de cómputo de obra: Se medirá, en proyección horizontal, la superficie realmente ejecutada según especificaciones de Proyecto.

| Código | Ud | Descripción | Rendimiento | Precio | Importe |
|---|---|---|---|---|---|
| mo115 | h | Ayudante de jardinero. (mano de obra) | 0.089 | 8579.62 | 763.59 |
| mo040 | h | Oficial jardinero. (mano de obra) | 0.012 | 11912.66 | 142.95 |
| % | % | Herramientas | 2 % | 906.54 | 18.13 |
|  |  | Costes directos |  |  | 924.67 |
