# Árbol de hoja perenne

- Propiedad del archivo: CYPE INGENIEROS, S.A.
- Formato: FIEBDC-3/2002
- Ámbito geográfico: Argentina
- Divisa: ARS
- Costes indirectos: 3.00 %
- Gastos generales: 13.00 %
- Beneficio industrial: 6.00 %
- IVA: 21.00 %

## J Jardinería

### JS Suministro y plantación de especies

#### JSS Suministro de especies

**JSS010** Ud Árbol de hoja perenne.
Aligustre (Ligustrum japonicum 'Variegata') de 18 a 20 cm de diámetro de tronco; suministro en contenedor estándar.
Incluye: Transporte y descarga a pie de hoyo de plantación.
Criterio de cómputo de proyecto: Número de unidades previstas, según documentación gráfica de Proyecto.
Criterio de cómputo de obra: Se medirá el número de unidades realmente suministradas según especificaciones de Proyecto.

| Código | Ud | Descripción | Rendimiento | Precio | Importe |
|---|---|---|---|---|---|
| mt48eap095mb | Ud | Aligustre (Ligustrum japonicum 'Variegata') de 18 a 20 cm de diámetro de tronco; suministro en contenedor estándar de 70 l. (material) | 1.000 | 3895.03 | 3895.03 |
| % | % | Herramientas | 2 % | 3895.03 | 77.90 |
|  |  | Costes directos |  |  | 3972.93 |
