# Seto

- Propiedad del archivo: CYPE INGENIEROS, S.A.
- Formato: FIEBDC-3/2002
- Ámbito geográfico: Argentina
- Divisa: ARS
- Costes indirectos: 3.00 %
- Gastos generales: 13.00 %
- Beneficio industrial: 6.00 %
- IVA: 21.00 %

## J Jardinería

### JV Cercado y ocultación

#### JVS Setos

**JVS010** m Seto.
Seto de Aligustre (Ligustrum japonicum) de 0,3-0,5 m de altura (4 ud/m).
Incluye: Apertura de zanja con los medios indicados. Abonado del terreno. Plantación. Primer riego.
Criterio de cómputo de proyecto: Longitud medida según documentación gráfica de Proyecto.
Criterio de cómputo de obra: Se medirá la longitud realmente ejecutada según especificaciones de Proyecto.

| Código | Ud | Descripción | Rendimiento | Precio | Importe |
|---|---|---|---|---|---|
| mt48ecr010a | Ud | Aligustre (Ligustrum japonicum) de 0,3-0,5 m de altura; suministro en contenedor. (material) | 4.000 | 20.81 | 83.24 |
| mt48tie020 | kg | Abono mineral complejo NPK 15-15-15. (material) | 1.500 | 10.40 | 15.60 |
| mt08aaa010a | m³ | Agua. (material) | 0.020 | 18.92 | 0.38 |
| mq01pan070b | h | Mini pala cargadora sobre neumáticos, de 52 kW/1 m³ kW. (maquinaria) | 0.110 | 9406.09 | 1034.67 |
| op00coo010 |  | Cortasetos. | 1.000 | 0.00 | 0.00 |
| mo040 | h | Oficial jardinero. (mano de obra) | 0.095 | 11912.66 | 1131.70 |
| mo115 | h | Ayudante de jardinero. (mano de obra) | 0.297 | 8579.62 | 2548.15 |
| % | % | Herramientas | 2 % | 4813.74 | 96.27 |
|  |  | Costes directos |  |  | 4910.01 |
