# Pavimento con piezas irregulares de piedra natural

- Propiedad del archivo: CYPE INGENIEROS, S.A.
- Formato: FIEBDC-3/2002
- Ámbito geográfico: Argentina
- Divisa: ARS
- Costes indirectos: 3.00 %
- Gastos generales: 13.00 %
- Beneficio industrial: 6.00 %
- IVA: 21.00 %

## M Firmes y pavimentos urbanos

### MP Pavimentos urbanos

#### MPP De piedra natural

**MPP040** m² Pavimento con piezas irregulares de piedra natural.
Pavimento con piezas irregulares de granito, de entre 3 y 4 cm de espesor, acabado natural, asentado con mortero bastardo de cemento CEM II/A-P 32,5 R, cal y arena, M-7,5 y rejuntado con el mismo material. Incluso preparación previa de las piedras, cortes, remates de cantos, realización de encuentros con otros materiales, juntas y limpieza final.
Incluye: Preparación de la superficie soporte. Preparación de las piezas. Colocación de las piezas. Rejuntado. Limpieza.
Criterio de cómputo de proyecto: Superficie medida en proyección horizontal, según documentación gráfica de Proyecto.
Criterio de cómputo de obra: Se medirá, en proyección horizontal, la superficie realmente ejecutada según especificaciones de Proyecto.

| Código | Ud | Descripción | Rendimiento | Precio | Importe |
|---|---|---|---|---|---|
| mt19cir010i | m² | Piezas irregulares de granito, de entre 3 y 4 cm de espesor, acabado natural. (material) | 1.050 | 169.30 | 177.77 |
| mt09mor020c | m³ | Mortero bastardo de cemento CEM II/A-P 32,5 R, cal y arena, tipo M-7,5, confeccionado en obra con 300 kg/m³ de cemento y una proporción en volumen 1:1/2:4. (material) | 0.030 | 2054.39 | 61.63 |
| mt08aaa010a | m³ | Agua. (material) | 0.020 | 18.92 | 0.38 |
| op00sie030 |  | Sierra de disco de diamante, para mesa de trabajo, de corte húmedo. | 1.000 | 0.00 | 0.00 |
| op00tal010 |  | Taladro. | 1.000 | 0.00 | 0.00 |
| mo022 | h | Oficial frentista frentista colocador de piedra natural. (mano de obra) | 0.594 | 11912.66 | 7076.12 |
| mo060 | h | Medio oficial frentista frentista colocador de piedra natural. (mano de obra) | 0.594 | 8905.02 | 5289.58 |
| mo113 | h | Ayudante de albañil especializado en trabajos de mampostería. (mano de obra) | 0.119 | 8579.62 | 1020.97 |
| % | % | Herramientas | 2 % | 13626.45 | 272.53 |
|  |  | Costes directos |  |  | 13898.98 |
