# Capa separadora: lámina de polietileno

- Propiedad del archivo: CYPE INGENIEROS, S.A.
- Formato: FIEBDC-3/2002
- Ámbito geográfico: Argentina
- Divisa: ARS
- Costes indirectos: 3.00 %
- Gastos generales: 13.00 %
- Beneficio industrial: 6.00 %
- IVA: 21.00 %

## N Aislamientos e impermeabilizaciones

### NG Geosintéticos

#### NGL Geomembranas

**NGL010** m² Capa separadora: lámina de polietileno.
Film impermeable de polietileno de baja densidad (LDPE) de 0,25 mm de espesor y 250 g/m² de masa superficial, color negro. Colocación en obra: con solapes, directamente sobre el terreno, sobre un encachado o sobre una superficie de hormigón.
Incluye: Colocación de la lámina separadora. Resolución de solapes y uniones.
Criterio de cómputo de proyecto: Superficie medida según documentación gráfica de Proyecto.
Criterio de cómputo de obra: Se medirá la superficie realmente ejecutada según especificaciones de Proyecto, incluyendo las entregas y los solapes.

| Código | Ud | Descripción | Rendimiento | Precio | Importe |
|---|---|---|---|---|---|
| mt16png020g | m² | Film impermeable de polietileno de baja densidad (LDPE) de 0,25 mm de espesor y 250 g/m² de masa superficial, color negro. (material) | 1.150 | 573.63 | 659.67 |
| mo020 | h | Oficial albañil especializado en trabajos de mampostería. (mano de obra) | 0.036 | 11912.66 | 428.86 |
| mo113 | h | Ayudante de albañil especializado en trabajos de mampostería. (mano de obra) | 0.018 | 8579.62 | 154.43 |
| % | % | Herramientas | 2 % | 1242.96 | 24.86 |
|  |  | Costes directos |  |  | 1267.82 |
