# Juego de redes para porterías de balonmano o de fútbol sala

- Propiedad del archivo: CYPE INGENIEROS, S.A.
- Formato: FIEBDC-3/2002
- Ámbito geográfico: Argentina
- Divisa: ARS
- Costes indirectos: 3.00 %
- Gastos generales: 13.00 %
- Beneficio industrial: 6.00 %
- IVA: 21.00 %

## T Equipamiento urbano

### TD Equipamientos deportivos

#### TDG Juegos deportivos

**TDG080** Ud Juego de redes para porterías de balonmano o de fútbol sala.
Juego de dos redes para porterías de balonmano o de fútbol sala, de cuerdas de nylon de 3,5 mm de diámetro.
Incluye: Replanteo. Montaje y fijación del equipamiento deportivo. Comprobación de su correcto funcionamiento.
Criterio de cómputo de proyecto: Número de unidades previstas, según documentación gráfica de Proyecto.
Criterio de cómputo de obra: Se medirá el número de unidades realmente ejecutadas según especificaciones de Proyecto.

| Código | Ud | Descripción | Rendimiento | Precio | Importe |
|---|---|---|---|---|---|
| mt52dep290c | Ud | Juego de dos redes para porterías de balonmano o de fútbol sala, de cuerdas de nylon de 3,5 mm de diámetro. (material) | 1.000 | 993.06 | 993.06 |
| mo011 | h | Oficial montador. (mano de obra) | 0.356 | 12241.03 | 4357.81 |
| mo080 | h | Medio oficial montador. (mano de obra) | 0.356 | 8905.02 | 3170.19 |
| % | % | Herramientas | 2 % | 8521.06 | 170.42 |
|  |  | Costes directos |  |  | 8691.48 |
