# Juego de redes para porterías de fútbol

- Propiedad del archivo: CYPE INGENIEROS, S.A.
- Formato: FIEBDC-3/2002
- Ámbito geográfico: Argentina
- Divisa: ARS
- Costes indirectos: 3.00 %
- Gastos generales: 13.00 %
- Beneficio industrial: 6.00 %
- IVA: 21.00 %

## T Equipamiento urbano

### TD Equipamientos deportivos

#### TDG Juegos deportivos

**TDG120** Ud Juego de redes para porterías de fútbol.
Juego de dos redes para porterías de fútbol 7 o fútbol 8, de cuerdas de de nylon de 3 mm de diámetro.
Incluye: Replanteo. Colocación.
Criterio de cómputo de proyecto: Número de unidades previstas, según documentación gráfica de Proyecto.
Criterio de cómputo de obra: Se medirá el número de unidades realmente ejecutadas según especificaciones de Proyecto.

| Código | Ud | Descripción | Rendimiento | Precio | Importe |
|---|---|---|---|---|---|
| mt52dep340e | Ud | Juego de dos redes para porterías de fútbol 7 o fútbol 8, de cuerdas de de nylon de 3 mm de diámetro. (material) | 1.000 | 1996.97 | 1996.97 |
| mo011 | h | Oficial montador. (mano de obra) | 0.356 | 34893.33 | 12422.03 |
| mo080 | h | Medio oficial montador. (mano de obra) | 0.356 | 25378.93 | 9034.90 |
| % | % | Herramientas | 2 % | 23453.90 | 469.08 |
|  |  | Costes directos |  |  | 23922.98 |
