# Farola con columna metálica

- Propiedad del archivo: CYPE INGENIEROS, S.A.
- Formato: FIEBDC-3/2002
- Ámbito geográfico: Argentina
- Divisa: ARS
- Costes indirectos: 3.00 %
- Gastos generales: 13.00 %
- Beneficio industrial: 6.00 %
- IVA: 21.00 %

## T Equipamiento urbano

### TI Iluminación viaria

#### TIF Farolas

**TIF010** Ud Farola con columna metálica.
Farola, modelo Rama Led "SANTA & COLE", de 4700 mm de altura, compuesta por columna cilíndrica de acero galvanizado pintado, de 127 mm de diámetro y 1 luminaria rectangular de aluminio anodizado, de 25 W de potencia máxima, de 1163x200x98 mm, con óptica de alto rendimiento de tecnología led y 24 led de 1 W, clase de protección I, grado de protección IP66. Incluso dado de fundación realizado con hormigón masivo H-20, clase de exposición ambiental A1, tamaño máximo del agregado 19,0 mm, consistencia plástica, accesorios y elementos de anclaje. Totalmente montada, conexionada y comprobada.
Criterio de valoración económica: El precio no incluye la excavación.
Incluye: Formación de fundación de hormigón masivo. Preparación de la superficie de apoyo. Fijación de la columna. Colocación de la luminaria. Conexionado. Limpieza del elemento.
Criterio de cómputo de proyecto: Número de unidades previstas, según documentación gráfica de Proyecto.
Criterio de cómputo de obra: Se medirá el número de unidades realmente ejecutadas según especificaciones de Proyecto.

| Código | Ud | Descripción | Rendimiento | Precio | Importe |
|---|---|---|---|---|---|
| mt10hmf080Ff | m³ | Hormigón masivo H-20, clase de exposición ambiental A1, tamaño máximo del agregado 19 mm, consistencia plástica, elaborado, según CIRSOC 201 2005. (material) | 0.254 | 3181.90 | 808.20 |
| mt34syc015ja | Ud | Farola, modelo Rama Led "SANTA & COLE", de 4700 mm de altura, compuesta por columna cilíndrica de acero galvanizado pintado, de 127 mm de diámetro y 1 luminaria rectangular de aluminio anodizado, de 25 W de potencia máxima, de 1163x200x98 mm, con óptica de alto rendimiento de tecnología led y 24 led de 1 W, clase de protección I, grado de protección IP66, incluso placa base y pernos de anclaje. (material) | 1.000 | 2214638.25 | 2214638.25 |
| mq07cce010a | h | Camión con cesta elevadora de brazo articulado de 16 m de altura máxima de trabajo y 260 kg de carga máxima. (maquinaria) | 0.220 | 38842.11 | 8545.26 |
| mo020 | h | Oficial albañil especializado en trabajos de mampostería. (mano de obra) | 0.356 | 32526.94 | 11579.59 |
| mo113 | h | Ayudante de albañil especializado en trabajos de mampostería. (mano de obra) | 0.237 | 23426.25 | 5552.02 |
| mo003 | h | Oficial electricista. (mano de obra) | 0.594 | 33423.53 | 19853.58 |
| mo102 | h | Medio oficial electricista. (mano de obra) | 0.594 | 24268.44 | 14415.45 |
| % | % | Herramientas | 2 % | 2275392.35 | 45507.85 |
|  |  | Costes directos |  |  | 2320900.20 |
