# Contenedor de carga lateral, de polietileno

- Propiedad del archivo: CYPE INGENIEROS, S.A.
- Formato: FIEBDC-3/2002
- Ámbito geográfico: Argentina
- Divisa: ARS
- Costes indirectos: 3.00 %
- Gastos generales: 13.00 %
- Beneficio industrial: 6.00 %
- IVA: 21.00 %

## T Equipamiento urbano

### TM Equipamiento urbano

#### TMC Contenedores

**TMC030** Ud Contenedor de carga lateral, de polietileno.
Contenedor de carga lateral de polietileno de alta densidad para recogida no selectiva de residuos sólidos urbanos, de 2400 l de capacidad y 960 kg de carga máxima, de 1880x1370x1625 mm, color gris, provisto de bandas reflectantes, pedal de apertura de tapa, amortiguador y estructura metálica para apoyo en suelos de hasta 35% de pendiente máxima.
Incluye: Descarga en obra. Montaje.
Criterio de cómputo de proyecto: Número de unidades previstas, según documentación gráfica de Proyecto.
Criterio de cómputo de obra: Se medirá el número de unidades realmente ejecutadas según especificaciones de Proyecto.

| Código | Ud | Descripción | Rendimiento | Precio | Importe |
|---|---|---|---|---|---|
| mt52muc040aa | Ud | Contenedor de carga lateral de polietileno de alta densidad para recogida no selectiva de residuos sólidos urbanos, de 2400 l de capacidad y 960 kg de carga máxima, de 1880x1370x1625 mm, color gris, resistente a los rayos ultravioleta, a la intemperie, a las soluciones ácidas y alcalinas, a hongos y bacterias y a detergentes, provisto de bandas reflectantes, pedal de apertura de tapa, amortiguador y estructura metálica para apoyo en suelos de hasta 35% de pendiente máxima. (material) | 1.000 | 19750.21 | 19750.21 |
| mq04cag010a | h | Camión con grúa de hasta 6 t. (maquinaria) | 0.220 | 38760.93 | 8527.40 |
| mo087 | h | Medio oficial albañil especializado en trabajos de mampostería de obra civil. (mano de obra) | 0.237 | 25378.93 | 6014.81 |
| % | % | Herramientas | 2 % | 34292.42 | 685.85 |
|  |  | Costes directos |  |  | 34978.27 |
